# Palmeira

- Propriedade do ficheiro: CYPE Ingenieros S.A.
- Formato: FIEBDC-3/2016
- Programa: Gerador de preços para construção civil. CYPE Ingenieros, S.A.
- Data: 18/04/2024
- Âmbito geográfico: Angola
- Moeda: AOA
- Custos indirectos: 3 %
- IVA: 18 %

## J Jardins

### JS Fornecimento e plantação de espécies

#### JSS Fornecimento de espécies

**JSS030** Ud Palmeira.
Palmeira paorotis (Acoelorrhaphe wrigthii) de 130 a 150 cm de altura; fornecimento em contentor standard.
Inclui: Transporte e descarga junto da cova de plantação.
Critério de medição de projecto: Número de unidades previstas, segundo documentação gráfica de Projecto.
Critério de medição de obra: Será medido o número de unidades realmente fornecidas segundo especificações de Projecto.

| Código | Un | Descrição | Rendimento | Preço | Importância |
|---|---|---|---|---|---|
| mt48epp020a | Ud | Palmeira paorotis (Acoelorrhaphe wrigthii) de 130 a 150 cm de altura; fornecimento em contentor standard de 230 l. (material) | 1 | 92958.17 | 92958.170 |
| % | % | Custos directos complementares | 2 % | 92958.170 | 1859.163 |
|  |  | Custos directos |  |  | 94817.333 |
