# Cobrimento decorativo com casca de pinho

- Propriedade do ficheiro: CYPE Ingenieros S.A.
- Formato: FIEBDC-3/2016
- Programa: Gerador de preços para construção civil. CYPE Ingenieros, S.A.
- Data: 18/04/2024
- Âmbito geográfico: Angola
- Moeda: AOA
- Custos indirectos: 3 %
- IVA: 18 %

## J Jardins

### JT Decoração e tratamento de superfícies

#### JTO Superfícies de materiais orgânicos

**JTO020** m² Cobrimento decorativo com casca de pinho.
Cobrimento decorativo, realizado através de: espalhamento de casca de pinho, qualidade extra, de 25/40 mm, com meios manuais, até formar uma camada uniforme de 5 cm de espessura mínima.
Inclui: Espalhamento da camada de protecção. Rega.
Critério de medição de projecto: Superfície medida em projecção horizontal, segundo documentação gráfica de Projecto.
Critério de medição de obra: Medir-se-á, em projecção horizontal, a superfície realmente executada segundo especificações de Projecto.

| Código | Un | Descrição | Rendimento | Preço | Importância |
|---|---|---|---|---|---|
| mt48mod030c | m³ | Casca de pinho, qualidade extra, de 25/40 mm, para utilização decorativa. (material) | 0.05 | 8842.72 | 442.136 |
| mt08aaa010a | m³ | Água. (material) | 0.006 | 278.17 | 1.669 |
| mo040 | h | Oficial de 1ª jardineiro. (mão de obra) | 0.101 | 1028.94 | 103.923 |
| mo086 | h | Ajudante de jardineiro. (mão de obra) | 0.289 | 604.97 | 174.836 |
| % | % | Custos directos complementares | 2 % | 722.564 | 14.451 |
|  |  | Custos directos |  |  | 737.015 |

## Recursos

**mt08aaa010a** m³ Água
Dados técnicos: Custo energético 60.000 MJ; Emissão de CO2 30.000 kg
