# Borda de testas de toros de madeira

- Propriedade do ficheiro: CYPE Ingenieros S.A.
- Formato: FIEBDC-3/2016
- Programa: Gerador de preços para construção civil. CYPE Ingenieros, S.A.
- Data: 18/04/2024
- Âmbito geográfico: Angola
- Moeda: AOA
- Custos indirectos: 3 %
- IVA: 18 %

## M Pavimentos urbanos

### ML Bordaduras e limites de pavimentos

#### MLD Bordaduras

**MLD030** m Borda de testas de toros de madeira.
Formação de borda e limite de pavimento através de testas de toros de madeira de pinho tratada em autoclave com sais hidrossolúveis, de 8 a 10 cm de diâmetro e 70 cm de altura, enroladas e unidas entre si através de arame de aço galvanizado, cravadas no terreno, sobressaindo 35 cm do solo. Inclusive marcação, escavação manual do terreno, enchimento e compactação do terreno contíguo à borda já colocada e eliminação e limpeza do material sobrante.
Inclui: Marcação. Escavação e preparação do terreno. Disposição, aprumo e nivelamento. Cravação das testas dos toros no terreno. Enchimento da vala e compactação do terreno. Eliminação e limpeza do material sobrante.
Critério de medição de projecto: Comprimento medido segundo documentação gráfica de Projecto.
Critério de medição de obra: Medir-se-á o comprimento realmente executado segundo especificações de Projecto.

| Código | Un | Descrição | Rendimento | Preço | Importância |
|---|---|---|---|---|---|
| mt18bma020c | m | Borda de testas de toros de madeira de pinho tratada em autoclave com sais hidrossolúveis, com classe de risco 4 segundo NP EN 335, de 8 a 10 cm de diâmetro e 70 cm de altura, enroladas e unidas entre si através de arame de aço galvanizado. (material) | 1.05 | 32637.05 | 34268.903 |
| mo041 | h | Oficial de 1ª construção de obra civil. (mão de obra) | 0.866 | 1028.94 | 891.062 |
| mo087 | h | Ajudante de construção de obra civil. (mão de obra) | 1.154 | 604.97 | 698.135 |
| % | % | Custos directos complementares | 2 % | 35858.100 | 717.162 |
|  |  | Custos directos |  |  | 36575.262 |

Resíduos:
- colocação: mt18bma020c; factor de resíduo 0.007

## Recursos

**mt18bma020c** m Borda de testas de toros de madeira de pinho tratada em autoclave com sais hidrossolúveis
Dados técnicos: Custo energético 1685.885 MJ; Emissão de CO2 -51.369 kg; Código LER 17 02 01; Massa do elemento 27.187 kg; Volume 0.024715 m3
Resíduos:
- embalagem: re170203 Plástico. (componente de resíduo); rendimento 0.003 kg; Código LER 17 02 03; Massa do elemento 1 kg; Volume 0.001667 m3
