# Pavimento drenante, com grelha alveolar e relva

- Propriedade do ficheiro: CYPE Ingenieros S.A.
- Formato: FIEBDC-3/2016
- Programa: Gerador de preços para construção civil. CYPE Ingenieros, S.A.
- Data: 21/06/2025
- Âmbito geográfico: Angola
- Moeda: AOA
- Custos indirectos: 3 %
- IVA: 18 %

## M Pavimentos urbanos

### MP Pavimentos urbanos

#### MPD Drenantes

**MPD210** m² Pavimento drenante, com grelha alveolar e relva.
Pavimento drenante, para tráfego pedonal, com uma resistência à compressão de 400 N/mm², formado por geotêxtil não tecido composto por fibras de poliéster entrelaçadas, (120 g/m²), camada de drenagem compactada de brita filtrante não seleccionada, de 20 cm de espessura, geotêxtil não tecido composto por fibras de poliéster entrelaçadas, (120 g/m²), camada de nivelação compactada de areia com granulometria de 0 a 5 mm de diâmetro, limpa, de 4 cm de espessura, painel alveolar de polietileno e polipropileno, de 49,2x49,2x3,9 cm, cor verde, com geotêxtil de polipropileno incorporado numa das suas faces e camada de enchimento de terra vegetal crivada e mistura de sementes para relva cobrindo a placa alveolar.
Inclui: Transporte e descarga do material ao local de trabalho. Espalhamento e compactação da camada de drenagem. Espalhamento e compactação da camada de nivelação. Marcação e corte das grelhas alveolares. Disposição das grelhas alveolares. Adubação do fundo e espalhamento da camada de enchimento. Distribuição de sementes. Tapamento com húmus. Primeira rega.
Critério de medição de projecto: Superfície medida segundo documentação gráfica de Projecto.
Critério de medição de obra: Medir-se-á a superfície realmente executada segundo especificações de Projecto.

| Código | Un | Descrição | Rendimento | Preço | Importância |
|---|---|---|---|---|---|
| mt14gso020aaa | m² | Geotêxtil não tecido composto por fibras de poliéster entrelaçadas, com uma resistência à tracção longitudinal de 1,22 kN/m, uma resistência à tracção transversal de 1,44 kN/m, uma abertura de cone ao ensaio de perfuração dinâmica segundo NP EN ISO 13433 inferior a 45 mm, resistência CBR ao punçoamento 0,3 kN e uma massa superficial de 120 g/m². (material) | 2.1 | 560.15 | 1176.315 |
| mt01ard030b | t | Brita filtrante não seleccionada. (material) | 0.2 | 3164.56 | 632.912 |
| mt01ara010a | m³ | Areia com granulometria de 0 a 5 mm de diâmetro, limpa. (material) | 0.04 | 2389.3 | 95.572 |
| mt18rap020o | m² | Painel alveolar de polietileno e polipropileno, de 49,2x49,2x3,9 cm, cor verde, com geotêxtil de polipropileno incorporado numa das suas faces, para estabilização de pavimentos drenantes com relva. (material) | 1.05 | 23359.77 | 24527.759 |
| mt48tie030a | m³ | Terra vegetal crivada, fornecida a granel. (material) | 0.1 | 3488.47 | 348.847 |
| mt48tis010a | kg | Mistura de sementes para relva. (material) | 0.4 | 922.89 | 369.156 |
| mt48tif020a | kg | Adubo para pré-sementeira de relva. (material) | 0.035 | 211.95 | 7.418 |
| mt48tie040 | kg | Húmus limpo crivado. (material) | 5 | 5.08 | 25.400 |
| mt08aaa010a | m³ | Água. (material) | 0.5 | 281.96 | 140.980 |
| mq01pan070b | h | Mini pá carregadora sobre pneus, de 52 kW/1 m³ kW. (equipamento) | 0.026 | 9900.48 | 257.412 |
| mq02rod010d | h | Placa vibratória de condução manual, de 300 kg, largura de trabalho 70 cm, reversível. (equipamento) | 0.029 | 1925.26 | 55.833 |
| mo041 | h | Oficial de 1ª construção de obra civil. (mão de obra) | 0.289 | 1101.86 | 318.438 |
| mo087 | h | Ajudante de construção de obra civil. (mão de obra) | 0.577 | 647.8 | 373.781 |
| mo040 | h | Oficial de 1ª jardineiro. (mão de obra) | 0.289 | 1101.86 | 318.438 |
| mo115 | h | Operário jardineiro. (mão de obra) | 0.577 | 622.83 | 359.373 |
| % | % | Custos directos complementares | 2 % | 29007.634 | 580.153 |
|  |  | Custos directos |  |  | 29587.787 |

Resíduos:
- colocação: mt14gso020aaa; factor de resíduo 0.07
- colocação: mt01ard030b Brita filtrante não seleccionada; factor de resíduo 0.00474561
- colocação: mt01ara010a Areia com granulometria de 0 a 5 mm de diâmetro, limpa; factor de resíduo 0.003
- colocação: mt48tie030a Terra vegetal crivada, fornecida a granel; factor de resíduo 0.003
- colocação: mt48tif020a Adubo para pré-sementeira de relva; factor de resíduo 0.052198

## Recursos

**mt14gso020aaa** m² Geotêxtil não tecido composto por fibras de poliéster entrelaçadas
Dados técnicos: Custo energético 6.811 MJ; Emissão de CO2 0.350 kg; Código LER 17 06 04; Massa do elemento 0.1 kg; Volume 0.000167 m3
Resíduos:
- embalagem: re170203 Plástico. (componente de resíduo); rendimento 0.024 kg; Código LER 17 02 03; Massa do elemento 1 kg; Volume 0.001667 m3

**mt01ard030b** t Brita filtrante não seleccionada
Dados técnicos: Custo energético 75.000 MJ; Emissão de CO2 4.000 kg; Código LER 01 04 08; Massa do elemento 1000 kg; Volume 0.666667 m3

**mt01ara010a** m³ Areia com granulometria de 0 a 5 mm de diâmetro, limpa
Dados técnicos: Custo energético 146.250 MJ; Emissão de CO2 7.800 kg; Código LER 01 04 09; Massa do elemento 1950 kg; Volume 1.21875 m3

**mt48tie030a** m³ Terra vegetal crivada, fornecida a granel
Dados técnicos: Custo energético 574.000 MJ; Emissão de CO2 41.000 kg; Código LER 17 05 04; Massa do elemento 2050 kg; Volume 1.28125 m3

**mt48tif020a** kg Adubo para pré-sementeira de relva
Dados técnicos: Custo energético 30.291 MJ; Emissão de CO2 3.674 kg; Código LER 06 10 99; Massa do elemento 1 kg; Volume 0.001111 m3
Resíduos:
- embalagem: re170203 Plástico; rendimento 0.003 kg

**mt08aaa010a** m³ Água
Dados técnicos: Custo energético 60.000 MJ; Emissão de CO2 30.000 kg
