# Marca rodoviária de rebordo

- Propriedade do ficheiro: CYPE Ingenieros S.A.
- Formato: FIEBDC-3/2016
- Programa: Gerador de preços para construção civil. CYPE Ingenieros, S.A.
- Data: 18/04/2024
- Âmbito geográfico: Angola
- Moeda: AOA
- Custos indirectos: 3 %
- IVA: 18 %

## M Pavimentos urbanos

### MS Sinalização viária

#### MSH Sinalização horizontal

**MSH040** m Marca rodoviária de rebordo.
Aplicação manual de tinta alcídica cor preto, para marca rodoviária de rebordo, de 50 cm de largura.
Inclui: Varredura através de varredora mecânica. Aplicação manual da mistura.
Critério de medição de projecto: Comprimento medido segundo documentação gráfica de Projecto.
Critério de medição de obra: Medir-se-á o comprimento realmente executado segundo especificações de Projecto.

| Código | Un | Descrição | Rendimento | Preço | Importância |
|---|---|---|---|---|---|
| mt27mvh030c | kg | Tinta alcídica cor preto, segundo NP EN 1871. (material) | 0.36 | 3571.16 | 1285.618 |
| mo041 | h | Oficial de 1ª construção de obra civil. (mão de obra) | 0.063 | 1028.94 | 64.823 |
| mo087 | h | Ajudante de construção de obra civil. (mão de obra) | 0.032 | 604.97 | 19.359 |
| % | % | Custos directos complementares | 2 % | 1369.800 | 27.396 |
|  |  | Custos directos |  |  | 1397.196 |

Resíduos:
- colocação: mt27mvh030c Tinta alcídica cor preto, segundo NP EN 1871; factor de resíduo 0.055

## Recursos

**mt27mvh030c** kg Tinta alcídica cor preto, segundo NP EN 1871
Dados técnicos: Custo energético 27.070 MJ; Emissão de CO2 1.204 kg; Código LER 08 01 11; Massa do elemento 1 kg; Volume 0.001111 m3
Resíduos:
- embalagem: re170203 Plástico. (componente de resíduo); rendimento 0.032 kg; Código LER 17 02 03; Massa do elemento 1 kg; Volume 0.001667 m3
