# Pintura com tinta plástica em ciclovias

- Propriedade do ficheiro: CYPE Ingenieros S.A.
- Formato: FIEBDC-3/2016
- Programa: Gerador de preços para construção civil. CYPE Ingenieros, S.A.
- Data: 18/04/2024
- Âmbito geográfico: Angola
- Moeda: AOA
- Custos indirectos: 3 %
- IVA: 18 %

## M Pavimentos urbanos

### MS Sinalização viária

#### MSH Sinalização horizontal

**MSH100** m² Pintura com tinta plástica em ciclovias.
Aplicação manual de duas demãos de tinta plástica, anti-deslizante, cor branca, acabamento acetinado, textura lisa, a primeira demão diluída com 20% de água e a seguinte diluída com 5% de água ou não diluída, (rendimento: 0,13 l/m² cada demão); em ciclovias.
Inclui: Preparação e limpeza prévia do suporte. Preparação da mistura. Aplicação de uma demão de primário e uma demão de acabamento.
Critério de medição de projecto: Superfície medida segundo documentação gráfica de Projecto.
Critério de medição de obra: Medir-se-á a superfície realmente executada segundo especificações de Projecto.

| Código | Un | Descrição | Rendimento | Preço | Importância |
|---|---|---|---|---|---|
| mt27pii060x | l | Tinta plástica, à base de resinas acrílicas, cor branca, acabamento acetinado, textura lisa, anti-deslizante; para aplicar com trincha, rolo ou pistola. (material) | 0.26 | 14238.66 | 3702.052 |
| mo038 | h | Oficial de 1ª pintor. (mão de obra) | 0.115 | 1028.94 | 118.328 |
| mo076 | h | Ajudante de pintor. (mão de obra) | 0.115 | 604.97 | 69.572 |
| % | % | Custos directos complementares | 2 % | 3889.952 | 77.799 |
|  |  | Custos directos |  |  | 3967.751 |

Resíduos:
- colocação: mt27pii060x; factor de resíduo 0.0275

## Recursos

**mt27pii060x** l Tinta plástica, à base de resinas acrílicas
Dados técnicos: Custo energético 25.690 MJ; Emissão de CO2 1.310 kg; Código LER 08 01 11; Massa do elemento 1.36 kg; Volume 0.001511 m3
Resíduos:
- embalagem: re170203 Plástico. (componente de resíduo); rendimento 0.032 kg; Código LER 17 02 03; Massa do elemento 1 kg; Volume 0.001667 m3
