# Impermeabilização do terreno com tela de polietileno

- Propriedade do ficheiro: CYPE Ingenieros S.A.
- Formato: FIEBDC-3/2016
- Programa: Gerador de preços para construção civil. CYPE Ingenieros, S.A.
- Data: 21/06/2025
- Âmbito geográfico: Angola
- Moeda: AOA
- Custos indirectos: 3 %
- IVA: 18 %

## N Isolamentos e impermeabilizações

### NG Geosintéticos

#### NGL Geomembranas

**NGL020** m² Impermeabilização do terreno com tela de polietileno.
Impermeabilização do terreno com tela de polietileno de alta densidade (PEAD/HDPE) obtida através de processo de calandragem, de 1,5 mm de espessura, cor preto. Colocação em obra: com sobreposições directamente sobre o terreno fixada em sobreposição e bordos através de soldadura termoplástica, numa área de trabalho com superfície maior que 1000 m².
Inclui: Colocação da lâmina impermeabilizante. Resolução de sobreposições e uniões.
Critério de medição de projecto: Superfície medida segundo documentação gráfica de Projecto.
Critério de medição de obra: Medir-se-á a superfície realmente executada segundo especificações de Projecto, incluindo as entregas e as sobreposições.

| Código | Un | Descrição | Rendimento | Preço | Importância |
|---|---|---|---|---|---|
| mt16png030b | m² | Tela de polietileno de alta densidade (PEAD/HDPE) obtida através de processo de calandragem, de 1,5 mm de espessura, cor preto, 945 kg/m³ de densidade, com um conteúdo mínimo de carbono de 2% e alongamento na rotura >= 800%, com resistência aos raios UV e à intempérie. (material) | 1.08 | 2812.7 | 3037.716 |
| mq01exn050c | h | Retroescavadora sobre pneus, de 85 kW, com martelo demolidor. (equipamento) | 0.022 | 19584.03 | 430.849 |
| mq08sol040 | h | Equipamentos e elementos auxiliares para soldadura de materiais termoplásticos. (equipamento) | 0.017 | 4118.56 | 70.016 |
| mo029 | h | Oficial de 1ª aplicador de lâminas impermeabilizantes. (mão de obra) | 0.087 | 1101.86 | 95.862 |
| mo067 | h | Ajudante de aplicador de lâminas impermeabilizantes. (mão de obra) | 0.144 | 647.8 | 93.283 |
| % | % | Custos directos complementares | 2 % | 3727.726 | 74.555 |
|  |  | Custos directos |  |  | 3802.281 |
