# Geotêxtil tecido

- Propriedade do ficheiro: CYPE Ingenieros S.A.
- Formato: FIEBDC-3/2016
- Programa: Gerador de preços para construção civil. CYPE Ingenieros, S.A.
- Data: 29/09/2021
- Âmbito geográfico: Angola
- Moeda: AOA
- Custos indirectos: 3 %
- IVA: 18 %

## N Isolamentos e impermeabilizações

### NG Geosintéticos

#### NGX Geotêxteis

**NGX020** m² Geotêxtil tecido.
Fornecimento e colocação sobre o terreno de geotêxtil tecido à base de polipropileno, com uma resistência à tracção longitudinal de 42,0 kN/m, uma resistência à tracção transversal de 42,0 kN/m, uma abertura de cone ao ensaio de perfuração dinâmica segundo NP EN ISO 13433 inferior a 12 mm, resistência CBR ao punçoamento 4 kN e uma massa superficial de 178 g/m². Incluindo cortes, fixações ao terreno, tratamento de sobreposições e ligações.
Inclui: Colocação do geotêxtil sobre o terreno. Tratamento de sobreposições e uniões. Fixação do geotêxtil ao terreno através de grampos.
Critério de medição de projecto: Superfície medida segundo documentação gráfica de Projecto.
Critério de medição de obra: Medir-se-á a superfície realmente executada segundo especificações de Projecto, incluindo as entregas e as sobreposições.

| Código | Un | Descrição | Rendimento | Preço | Importância |
|---|---|---|---|---|---|
| mt14gsa040dd | m² | Geotêxtil tecido à base de polipropileno, com uma resistência à tracção longitudinal de 42 kN/m, uma resistência à tracção transversal de 42 kN/m, uma abertura de cone ao ensaio de perfuração dinâmica segundo NP EN ISO 13433 inferior a 12 mm, resistência CBR ao punçoamento 4 kN e uma massa superficial de 178 g/m². Segundo EN 13252. (material) | 1.1 | 852.44 | 937.684 |
| mo041 | h | Oficial de 1ª construção de obra civil. (mão de obra) | 0.003 | 748.26 | 2.245 |
| mo087 | h | Ajudante de construção de obra civil. (mão de obra) | 0.006 | 439.32 | 2.636 |
| % | % | Custos directos complementares | 2 % | 942.565 | 18.851 |
|  |  | Custos directos |  |  | 961.416 |

Resíduos:
- colocação: mt14gsa040dd; factor de resíduo 0.07

## Recursos

**mt14gsa040dd** m² Geotêxtil tecido à base de polipropileno
Dados técnicos: Custo energético 17.622 MJ; Emissão de CO2 0.583 kg; Código LER 17 06 04; Massa do elemento 0.178 kg; Volume 0.000297 m3
Resíduos:
- embalagem: re170203 Plástico. (componente de resíduo); rendimento 0.024 kg; Código LER 17 02 03; Massa do elemento 1 kg; Volume 0.001667 m3
