# Conjunto de pivôs de equilíbrio

- Propriedade do ficheiro: CYPE Ingenieros S.A.
- Formato: FIEBDC-3/2016
- Programa: Gerador de preços para construção civil. CYPE Ingenieros, S.A.
- Data: 18/04/2024
- Âmbito geográfico: Angola
- Moeda: AOA
- Custos indirectos: 3 %
- IVA: 18 %

## T Equipamento urbano

### TD Equipamentos desportivos

#### TDA Circuito de exercícios a pé

**TDA120** Ud Conjunto de pivôs de equilíbrio.
Conjunto de 7 pivôs para exercícios de equilíbrio e coordenação, colocados segundo um traçado prévio, formados por um poste quadrado de 0,15 m de lado e 0,40 m de altura vista, de madeira de pinho silvestre, tratada em autoclave, com classe de risco 4 segundo NP EN 335, acabamento com verniz protector, com um painel de forma hexagonal de 0,15 m² apoiado sobre o poste, com parafusos de aço galvanizado, embutidos e protegidos com tampas de segurança, para utilizadores de mais de 12 anos, com zona de segurança de 35,00 m² e 0,40 m de altura livre de queda, fixados a uma base de betão C20/25 (X0(P); D25; S2; Cl 1,0). Inclusive marcação, escavação manual do terreno e fixação do equipamento desportivo. Totalmente montado e testado.
Inclui: Marcação. Escavação com meios manuais. Betonagem da base de apoio. Montagem e fixação do equipamento desportivo.
Critério de medição de projecto: Número de unidades previstas, segundo documentação gráfica de Projecto.
Critério de medição de obra: Medir-se-á o número de unidades realmente executadas segundo especificações de Projecto.

| Código | Un | Descrição | Rendimento | Preço | Importância |
|---|---|---|---|---|---|
| mt10hmf020ra | m³ | Betão simples C20/25 (X0(P); D25; S2; Cl 1,0), fabricado em central, segundo NP EN 206. (material) | 0.7 | 24604.87 | 17223.409 |
| mt52dep120y | Ud | Pivô para exercícios de equilíbrio e coordenação, formado por um poste quadrado de 0,15 m de lado e 0,40 m de altura vista, de madeira de pinho silvestre, tratada em autoclave, com classe de risco 4 segundo NP EN 335, acabamento com verniz protector, com um painel de forma hexagonal de 0,15 m² apoiado sobre o poste, com parafusos de aço galvanizado, embutidos e protegidos com tampas de segurança, para utilizadores de mais de 12 anos, com zona de segurança de 5,00 m² e 0,40 m de altura livre de queda, inclusive elementos de fixação. Segundo NP EN 1176-1. (material) | 7 | 256602.86 | 1796220.020 |
| mo041 | h | Oficial de 1ª construção de obra civil. (mão de obra) | 1.01 | 1028.94 | 1039.229 |
| mo087 | h | Ajudante de construção de obra civil. (mão de obra) | 1.515 | 604.97 | 916.530 |
| % | % | Custos directos complementares | 2 % | 1815399.188 | 36307.984 |
|  |  | Custos directos |  |  | 1851707.172 |

Resíduos:
- colocação: mt10hmf020ra Betão simples C20/25 (X0(P); D25; S2; Cl 1,0), fabricado em central, segundo NP EN 206; factor de resíduo 0.00105925

## Recursos

**mt10hmf020ra** m³ Betão simples C20/25 (X0(P); D25; S2; Cl 1,0), fabricado em central, segundo NP EN 206
Dados técnicos: Custo energético 1840.000 MJ; Emissão de CO2 230.000 kg; Código LER 17 01 01; Massa do elemento 2300 kg; Volume 1.533333 m3

**mt52dep120y** Ud Pivô para exercícios de equilíbrio e coordenação
Dados técnicos: Custo energético 667.552 MJ; Emissão de CO2 -6.067 kg
Resíduos:
- embalagem: re150101 Embalagens de papel e cartão. (componente de resíduo); rendimento 3.585 kg; Código LER 15 01 01; Massa do elemento 1 kg; Volume 0.001333 m3
