# Plataforma de travessas

- Propriedade do ficheiro: CYPE Ingenieros S.A.
- Formato: FIEBDC-3/2016
- Programa: Gerador de preços para construção civil. CYPE Ingenieros, S.A.
- Data: 28/10/2024
- Âmbito geográfico: Angola
- Moeda: AOA
- Custos indirectos: 3 %
- IVA: 18 %

## T Equipamento urbano

### TD Equipamentos desportivos

#### TDB Circuito de bicicletas

**TDB040** Ud Plataforma de travessas.
Plataforma de travessas para bicicletas, de madeira de pinho silvestre, tratada em autoclave, com classe de risco 4 segundo NP EN 335, acabamento com verniz protector, de 4,00x0,90x0,15 m, com parafusos de aço galvanizado, embutidos e protegidos com tampas de segurança, com zona de segurança de 28,00 m², fixada a uma base de betão C20/25 (X0(P); D25; S2; Cl 1,0). Inclusive marcação, escavação manual do terreno e fixação do equipamento para bicicletas. Totalmente montada e testada pela empresa instaladora.
Inclui: Marcação. Escavação com meios manuais. Betonagem da base de apoio. Fixação do equipamento para bicicletas.
Critério de medição de projecto: Número de unidades previstas, segundo documentação gráfica de Projecto.
Critério de medição de obra: Medir-se-á o número de unidades realmente executadas segundo especificações de Projecto.

| Código | Un | Descrição | Rendimento | Preço | Importância |
|---|---|---|---|---|---|
| mt10hmf020ra | m³ | Betão simples C20/25 (X0(P); D25; S2; Cl 1,0), fabricado em central, segundo NP EN 206. (material) | 0.6 | 24932.22 | 14959.332 |
| mt52bic040a | Ud | Plataforma de travessas para bicicletas, de madeira de pinho silvestre, tratada em autoclave, com classe de risco 4 segundo NP EN 335, acabamento com verniz protector, de 4,00x0,90x0,15 m, com parafusos de aço galvanizado, embutidos e protegidos com tampas de segurança, com zona de segurança de 28,00 m², inclusive elementos de fixação. (material) | 1 | 2580238.78 | 2580238.780 |
| mo041 | h | Oficial de 1ª construção de obra civil. (mão de obra) | 8.655 | 1055.59 | 9136.131 |
| mo087 | h | Ajudante de construção de obra civil. (mão de obra) | 12.983 | 620.64 | 8057.769 |
| % | % | Custos directos complementares | 2 % | 2612392.012 | 52247.840 |
|  |  | Custos directos |  |  | 2664639.852 |

Resíduos:
- colocação: mt10hmf020ra Betão simples C20/25 (X0(P); D25; S2; Cl 1,0), fabricado em central, segundo NP EN 206; factor de resíduo 0.00105925

## Recursos

**mt10hmf020ra** m³ Betão simples C20/25 (X0(P); D25; S2; Cl 1,0), fabricado em central, segundo NP EN 206
Dados técnicos: Custo energético 1840.000 MJ; Emissão de CO2 230.000 kg; Código LER 17 01 01; Massa do elemento 2300 kg; Volume 1.533333 m3

**mt52bic040a** Ud Plataforma de travessas para bicicletas
Dados técnicos: Custo energético 27794.993 MJ; Emissão de CO2 -377.204 kg
Resíduos:
- embalagem: re150101 Embalagens de papel e cartão. (componente de resíduo); rendimento 3.944 kg; Código LER 15 01 01; Massa do elemento 1 kg; Volume 0.001333 m3
