# Tabela de basquetebol, anti-vandalismo

- Propriedade do ficheiro: CYPE Ingenieros S.A.
- Formato: FIEBDC-3/2016
- Programa: Gerador de preços para construção civil. CYPE Ingenieros, S.A.
- Data: 28/10/2024
- Âmbito geográfico: Angola
- Moeda: AOA
- Custos indirectos: 3 %
- IVA: 18 %

## T Equipamento urbano

### TD Equipamentos desportivos

#### TDG Jogos desportivos

**TDG030** Ud Tabela de basquetebol, anti-vandalismo.
Tabela fixa de basquetebol, anti-vandalismo, de 3,95 m de altura formada por: poste de tubo de aço de 120 mm de diâmetro e 4 mm de espessura, com curva soldada, quadro de tubo rectangular de 50x30 cm e tirantes de tubo de aço, tudo pintado com pó de poliéster, tabela metálico tipo leque, de 120x90 cm, aro reforçado de aço colocado a uma altura de 3,05 m e rede de cabo de aço plastificado, para utilizadores de mais de 8 anos, encastrada 70 cm en uma base de betão C20/25 (X0(P); D25; S2; Cl 1,0).
Critérios considerados na determinação do preço da unidade de obra: O preço inclui a escavação.
Inclui: Marcação. Escavação com meios manuais. Betonagem da base de apoio. Montagem e fixação do equipamento desportivo. Verificação do seu correcto funcionamento.
Critério de medição de projecto: Número de unidades previstas, segundo documentação gráfica de Projecto.
Critério de medição de obra: Medir-se-á o número de unidades realmente executadas segundo especificações de Projecto.

| Código | Un | Descrição | Rendimento | Preço | Importância |
|---|---|---|---|---|---|
| mt52dep240a | Ud | Tabela fixa de basquetebol, anti-vandalismo, de 3,95 m de altura formada por: poste de tubo de aço de 120 mm de diâmetro e 4 mm de espessura, com curva soldada, quadro de tubo rectangular de 50x30 cm e tirantes de tubo de aço, tudo pintado com pó de poliéster, tabela metálico tipo leque, de 120x90 cm, aro reforçado de aço colocado a uma altura de 3,05 m e rede de cabo de aço plastificado, para utilizadores de mais de 8 anos. (material) | 1 | 1978183.07 | 1978183.070 |
| mt10hmf020ra | m³ | Betão simples C20/25 (X0(P); D25; S2; Cl 1,0), fabricado em central, segundo NP EN 206. (material) | 0.34 | 24932.22 | 8476.955 |
| mo041 | h | Oficial de 1ª construção de obra civil. (mão de obra) | 2.164 | 1055.59 | 2284.297 |
| mo087 | h | Ajudante de construção de obra civil. (mão de obra) | 2.885 | 620.64 | 1790.546 |
| mo011 | h | Oficial de 1ª montador. (mão de obra) | 3.606 | 1084.69 | 3911.392 |
| mo080 | h | Ajudante de montador. (mão de obra) | 3.606 | 620.64 | 2238.028 |
| % | % | Custos directos complementares | 2 % | 1996884.288 | 39937.686 |
|  |  | Custos directos |  |  | 2036821.974 |

Resíduos:
- colocação: mt10hmf020ra Betão simples C20/25 (X0(P); D25; S2; Cl 1,0), fabricado em central, segundo NP EN 206; factor de resíduo 0.00105925

## Recursos

**mt52dep240a** Ud Tabela fixa de basquetebol
Dados técnicos: Custo energético 1378.262 MJ; Emissão de CO2 74.645 kg
Resíduos:
- embalagem: re150101 Embalagens de papel e cartão. (componente de resíduo); rendimento 3.818 kg; Código LER 15 01 01; Massa do elemento 1 kg; Volume 0.001333 m3

**mt10hmf020ra** m³ Betão simples C20/25 (X0(P); D25; S2; Cl 1,0), fabricado em central, segundo NP EN 206
Dados técnicos: Custo energético 1840.000 MJ; Emissão de CO2 230.000 kg; Código LER 17 01 01; Massa do elemento 2300 kg; Volume 1.533333 m3
