# Baliza de futebol

- Propriedade do ficheiro: CYPE Ingenieros S.A.
- Formato: FIEBDC-3/2016
- Programa: Gerador de preços para construção civil. CYPE Ingenieros, S.A.
- Data: 28/10/2024
- Âmbito geográfico: Angola
- Moeda: AOA
- Custos indirectos: 3 %
- IVA: 18 %

## T Equipamento urbano

### TD Equipamentos desportivos

#### TDG Jogos desportivos

**TDG110** Ud Baliza de futebol.
Baliza fixa de futebol 7 de 6 m de base e 2 m de altura formada por: postes e barra de secção circular de 100 mm de diâmetro, de aço, acabamento com verniz de poliuretano, cor branca e rede de nylon com cordas de 3 mm de diâmetro com suportes de poliamida para fixação da rede à baliza, fixada a uma base de betão C20/25 (X0(P); D25; S2; Cl 1,0) com elementos de ancoragem.
Critérios considerados na determinação do preço da unidade de obra: O preço inclui a escavação.
Inclui: Marcação. Escavação com meios manuais. Betonagem da base de apoio. Montagem e fixação do equipamento desportivo. Verificação do seu correcto funcionamento.
Critério de medição de projecto: Número de unidades previstas, segundo documentação gráfica de Projecto.
Critério de medição de obra: Medir-se-á o número de unidades realmente executadas segundo especificações de Projecto.

| Código | Un | Descrição | Rendimento | Preço | Importância |
|---|---|---|---|---|---|
| mt52dep320a | Ud | Baliza fixa de futebol 7 de 6 m de base e 2 m de altura formada por: postes e barra de secção circular de 100 mm de diâmetro, de aço, acabamento com verniz de poliuretano, cor branca e rede de nylon com cordas de 3 mm de diâmetro com suportes de poliamida para fixação da rede à baliza, incluindo suportes de aço para encastrar os postes. (material) | 1 | 860079.6 | 860079.600 |
| mt10hmf020ra | m³ | Betão simples C20/25 (X0(P); D25; S2; Cl 1,0), fabricado em central, segundo NP EN 206. (material) | 0.6 | 24932.22 | 14959.332 |
| mo041 | h | Oficial de 1ª construção de obra civil. (mão de obra) | 2.524 | 1055.59 | 2664.309 |
| mo087 | h | Ajudante de construção de obra civil. (mão de obra) | 2.524 | 620.64 | 1566.495 |
| mo011 | h | Oficial de 1ª montador. (mão de obra) | 1.082 | 1084.69 | 1173.635 |
| mo080 | h | Ajudante de montador. (mão de obra) | 1.082 | 620.64 | 671.532 |
| % | % | Custos directos complementares | 2 % | 881114.903 | 17622.298 |
|  |  | Custos directos |  |  | 898737.201 |

Resíduos:
- colocação: mt10hmf020ra Betão simples C20/25 (X0(P); D25; S2; Cl 1,0), fabricado em central, segundo NP EN 206; factor de resíduo 0.00105925

## Recursos

**mt52dep320a** Ud Baliza fixa de futebol 7 de 6 m de base e 2 m de altura formada por: postes e barra de secção circular de 100 mm de
Dados técnicos: Custo energético 912.574 MJ; Emissão de CO2 47.137 kg
Resíduos:
- embalagem: re150101 Embalagens de papel e cartão. (componente de resíduo); rendimento 3.585 kg; Código LER 15 01 01; Massa do elemento 1 kg; Volume 0.001333 m3

**mt10hmf020ra** m³ Betão simples C20/25 (X0(P); D25; S2; Cl 1,0), fabricado em central, segundo NP EN 206
Dados técnicos: Custo energético 1840.000 MJ; Emissão de CO2 230.000 kg; Código LER 17 01 01; Massa do elemento 2300 kg; Volume 1.533333 m3
