# Vedação para parque infantil

- Propriedade do ficheiro: CYPE Ingenieros S.A.
- Formato: FIEBDC-3/2016
- Programa: Gerador de preços para construção civil. CYPE Ingenieros, S.A.
- Data: 18/04/2024
- Âmbito geográfico: Angola
- Moeda: AOA
- Custos indirectos: 3 %
- IVA: 18 %

## T Equipamento urbano

### TJ Parques infantis

#### TJV Vedações

**TJV010** m Vedação para parque infantil.
Vedação para parque infantil, de 0,80 m de altura, formada por postes verticais e duas barras horizontais de madeira de pinho silvestre, tratada em autoclave, acabamento com verniz protector, e tábuas verticais de madeira de extremos e cantos arredondados, de várias cores. Colocação em obra: com buchas químicas, sobre uma superfície base.
Critérios considerados na determinação do preço da unidade de obra: O preço não inclui a superfície base.
Inclui: Marcação. Fixação do elemento.
Critério de medição de projecto: Comprimento medido segundo documentação gráfica de Projecto, descontando o comprimento das aberturas de portas e cancelas.
Critério de medição de obra: Medir-se-á o comprimento realmente executado segundo especificações de Projecto, descontando o comprimento das aberturas de portas e cancelas.

| Código | Un | Descrição | Rendimento | Preço | Importância |
|---|---|---|---|---|---|
| mt50spl105b | Ud | Fixação composta por bucha química, anilha e parafuso de aço. (material) | 4 | 6743.1 | 26972.400 |
| mt52jig100a | m | Vedação para parque infantil, de 0,80 m de altura, formada por postes verticais e duas barras horizontais de madeira de pinho silvestre, tratada em autoclave, com classe de risco 4 segundo NP EN 335, acabamento com verniz protector, e tábuas verticais de madeira de extremos e cantos arredondados, de várias cores, com parafusos de aço galvanizado, embutidos e protegidos com tampas de segurança, com elementos de fixação. (material) | 1 | 157272.71 | 157272.710 |
| mo041 | h | Oficial de 1ª construção de obra civil. (mão de obra) | 0.433 | 1028.94 | 445.531 |
| mo087 | h | Ajudante de construção de obra civil. (mão de obra) | 0.433 | 604.97 | 261.952 |
| % | % | Custos directos complementares | 2 % | 184952.593 | 3699.052 |
|  |  | Custos directos |  |  | 188651.645 |

## Recursos

**mt52jig100a** m Vedação para parque infantil
Dados técnicos: Custo energético 1671.034 MJ; Emissão de CO2 -22.559 kg
Resíduos:
- embalagem: re150101 Embalagens de papel e cartão. (componente de resíduo); rendimento 0.375 kg; Código LER 15 01 01; Massa do elemento 1 kg; Volume 0.001333 m3
