# Banco de polietileno reciclado

- Propriedade do ficheiro: CYPE Ingenieros S.A.
- Formato: FIEBDC-3/2016
- Programa: Gerador de preços para construção civil. CYPE Ingenieros, S.A.
- Data: 21/06/2025
- Âmbito geográfico: Angola
- Moeda: AOA
- Custos indirectos: 3 %
- IVA: 18 %

## T Equipamento urbano

### TM Mobiliário urbano

#### TMB Bancos, cadeiras e mesas

**TMB045** Ud Banco de polietileno reciclado.
Banco de 2400x600x486 cm, com assento de polietileno reciclado e base de betão pré-fabricado, com uma percentagem mínima de agregados reciclados de 30%, acabamento sem tratar.
Inclui: Marcação. Colocação.
Critério de medição de projecto: Número de unidades previstas, segundo documentação gráfica de Projecto.
Critério de medição de obra: Medir-se-á o número de unidades realmente executadas segundo especificações de Projecto.

| Código | Un | Descrição | Rendimento | Preço | Importância |
|---|---|---|---|---|---|
| mt52ban030a | Ud | Banco de 2400x600x486 cm, com assento de polietileno reciclado e base de betão pré-fabricado, com uma percentagem mínima de agregados reciclados de 30%, acabamento sem tratar, inclusive elementos de fixação. (material) | 1 | 1581002.97 | 1581002.970 |
| mq04cag010a | h | Camião com grua de carga máxima 6 t. (equipamento) | 0.979 | 14898.92 | 14586.043 |
| mo041 | h | Oficial de 1ª construção de obra civil. (mão de obra) | 1.284 | 1101.86 | 1414.788 |
| mo087 | h | Ajudante de construção de obra civil. (mão de obra) | 1.284 | 647.8 | 831.775 |
| % | % | Custos directos complementares | 2 % | 1597835.576 | 31956.712 |
|  |  | Custos directos |  |  | 1629792.288 |

## Recursos

**mt52ban030a** Ud Banco de 2400x600x486 cm
Dados técnicos: Custo energético 4047.739 MJ; Emissão de CO2 252.674 kg
Resíduos:
- embalagem: re150101 Embalagens de papel e cartão. (componente de resíduo); rendimento 1.535 kg; Código LER 15 01 01; Massa do elemento 1 kg; Volume 0.001333 m3
