# Floreira de madeira

- Propriedade do ficheiro: CYPE Ingenieros S.A.
- Formato: FIEBDC-3/2016
- Programa: Gerador de preços para construção civil. CYPE Ingenieros, S.A.
- Data: 28/10/2024
- Âmbito geográfico: Angola
- Moeda: AOA
- Custos indirectos: 3 %
- IVA: 18 %

## T Equipamento urbano

### TM Mobiliário urbano

#### TMJ Floreiras

**TMJ030** Ud Floreira de madeira.
Floreira quadrada de madeira de pinho, de 66x66x68 cm.
Inclui: Colocação da floreira. Eliminação e limpeza do material sobrante.
Critério de medição de projecto: Número de unidades previstas, segundo documentação gráfica de Projecto.
Critério de medição de obra: Medir-se-á o número de unidades realmente executadas segundo especificações de Projecto.

| Código | Un | Descrição | Rendimento | Preço | Importância |
|---|---|---|---|---|---|
| mt52mug230a | Ud | Floreira quadrada de madeira de pinho, de 66x66x68 cm, inclusive recipiente interior de chapa de zinco. (material) | 1 | 356847.02 | 356847.020 |
| mo041 | h | Oficial de 1ª construção de obra civil. (mão de obra) | 0.289 | 1055.59 | 305.066 |
| mo087 | h | Ajudante de construção de obra civil. (mão de obra) | 0.577 | 620.64 | 358.109 |
| % | % | Custos directos complementares | 2 % | 357510.195 | 7150.204 |
|  |  | Custos directos |  |  | 364660.399 |

## Recursos

**mt52mug230a** Ud Floreira quadrada de madeira de pinho, de 66x66x68 cm, inclusive recipiente interior de chapa de zinco
Dados técnicos: Custo energético 4772.178 MJ; Emissão de CO2 130.538 kg
Resíduos:
- embalagem: re150101 Embalagens de papel e cartão. (componente de resíduo); rendimento 1.342 kg; Código LER 15 01 01; Massa do elemento 1 kg; Volume 0.001333 m3
