# Forquilha fixa, de tubo de aço

- Propriedade do ficheiro: CYPE Ingenieros S.A.
- Formato: FIEBDC-3/2016
- Programa: Gerador de preços para construção civil. CYPE Ingenieros, S.A.
- Data: 28/10/2024
- Âmbito geográfico: Angola
- Moeda: AOA
- Custos indirectos: 3 %
- IVA: 18 %

## T Equipamento urbano

### TP Protecções pedonais

#### TPH Pinos

**TPH070** Ud Forquilha fixa, de tubo de aço.
Pino fixo com forma de forquilha, de 70 cm de altura, de tubo de aço, com electrozincado e tinta de poliéster, fixado a uma superfície suporte com aglomerante hidráulico, composto por cimentos de alta resistência e aditivos específicos, de presa rápida, e elementos de ancoragem.
Critérios considerados na determinação do preço da unidade de obra: O preço não inclui a superfície suporte.
Inclui: Marcação. Montagem. Eliminação e limpeza do material sobrante.
Critério de medição de projecto: Número de unidades previstas, segundo documentação gráfica de Projecto.
Critério de medição de obra: Medir-se-á o número de unidades realmente executadas segundo especificações de Projecto.

| Código | Un | Descrição | Rendimento | Preço | Importância |
|---|---|---|---|---|---|
| mt52mug330a | Ud | Pino fixo com forma de forquilha, de 70 cm de altura, de tubo de aço, com electrozincado e tinta de poliéster, inclusive pernos de ancoragem. (material) | 1 | 59225.08 | 59225.080 |
| mt09amp010a | kg | Aglomerante hidráulico, composto por cimentos de alta resistência e aditivos específicos, de presa rápida. (material) | 0.2 | 120.34 | 24.068 |
| mo041 | h | Oficial de 1ª construção de obra civil. (mão de obra) | 0.577 | 1055.59 | 609.075 |
| mo087 | h | Ajudante de construção de obra civil. (mão de obra) | 0.577 | 620.64 | 358.109 |
| % | % | Custos directos complementares | 2 % | 60216.332 | 1204.327 |
|  |  | Custos directos |  |  | 61420.659 |

## Recursos

**mt52mug330a** Ud Pino fixo com forma de forquilha
Dados técnicos: Custo energético 55.018 MJ; Emissão de CO2 5.801 kg
Resíduos:
- embalagem: re150101 Embalagens de papel e cartão. (componente de resíduo); rendimento 3.585 kg; Código LER 15 01 01; Massa do elemento 1 kg; Volume 0.001333 m3
