# Passadiço pedonal de madeira

- Propriedade do ficheiro: CYPE Ingenieros S.A.
- Formato: FIEBDC-3/2016
- Programa: Gerador de preços para construção civil. CYPE Ingenieros, S.A.
- Data: 28/10/2024
- Âmbito geográfico: Angola
- Moeda: AOA
- Custos indirectos: 3 %
- IVA: 18 %

## T Equipamento urbano

### TY Equipamento para praias

#### TYA Acessos

**TYA010** Ud Passadiço pedonal de madeira.
Passadiço peatonal flexível de 110 cm de largura, formado por pranchas de madeira de pinho tratada em autoclave, de 110x15x5 cm, unidas entre si por 3 cordas, que servem para encadear os tramos de passadiço. Totalmente instalado através da união dos vários tramos.
Inclui: Colocação dos tramos. União dos tramos.
Critério de medição de projecto: Comprimento medido segundo documentação gráfica de Projecto.
Critério de medição de obra: Medir-se-á o comprimento realmente executado segundo especificações de Projecto.

| Código | Un | Descrição | Rendimento | Preço | Importância |
|---|---|---|---|---|---|
| mt52dlv040a | m | Passadiço peatonal flexível de 110 cm de largura, formado por pranchas de madeira de pinho tratada em autoclave, de 110x15x5 cm, unidas entre si por 3 cordas, que servem para encadear os tramos de passadiço. (material) | 1 | 171671.89 | 171671.890 |
| mo041 | h | Oficial de 1ª construção de obra civil. (mão de obra) | 0.361 | 1055.59 | 381.068 |
| mo087 | h | Ajudante de construção de obra civil. (mão de obra) | 0.361 | 620.64 | 224.051 |
| % | % | Custos directos complementares | 2 % | 172277.009 | 3445.540 |
|  |  | Custos directos |  |  | 175722.549 |

Resíduos:
- colocação: mt52dlv040a; factor de resíduo 0.0019278

## Recursos

**mt52dlv040a** m Passadiço peatonal flexível de 110 cm de largura
Dados técnicos: Custo energético 949.918 MJ; Emissão de CO2 21.725 kg; Código LER 17 02 01; Massa do elemento 23.6 kg; Volume 0.021455 m3
Resíduos:
- embalagem: re170203 Plástico. (componente de resíduo); rendimento 0.003 kg; Código LER 17 02 03; Massa do elemento 1 kg; Volume 0.001667 m3
