# Torre móvel de vigia para praia

- Propriedade do ficheiro: CYPE Ingenieros S.A.
- Formato: FIEBDC-3/2016
- Programa: Gerador de preços para construção civil. CYPE Ingenieros, S.A.
- Data: 21/06/2025
- Âmbito geográfico: Angola
- Moeda: AOA
- Custos indirectos: 3 %
- IVA: 18 %

## T Equipamento urbano

### TY Equipamento para praias

#### TYS Serviços de salvamento

**TYS010** Ud Torre móvel de vigia para praia.
Torre móvel de vigia, para praia, de 4,2 m de altura, composta de: estrutura de perfis tubulares de aço inoxidável AISI 304 esmaltado em branco, apoiada sobre quatro conjuntos de duas rodas de nylon de 300 mm de diâmetro cada uma delas, assento fixo de polietileno, escada de acesso, guarda-sol de lona de cor branca e mastro de perfil tubular de aço inoxidável AISI 304 esmaltado em branco para alojamento da bandeira de segurança (não incluída neste preço). Incluindo descarga e nivelamento do conjunto.
Inclui: Descarga da torre. Marcação. Nivelamento. Instalação dos componentes.
Critério de medição de projecto: Número de unidades previstas, segundo documentação gráfica de Projecto.
Critério de medição de obra: Medir-se-á o número de unidades realmente executadas segundo especificações de Projecto.

| Código | Un | Descrição | Rendimento | Preço | Importância |
|---|---|---|---|---|---|
| mt52dlv090 | Ud | Torre móvel de vigia, para praia, de 4,2 m de altura, composta de: estrutura de perfis tubulares de aço inoxidável AISI 304 esmaltado em branco, apoiada sobre quatro conjuntos de duas rodas de nylon de 300 mm de diâmetro cada uma delas, assento fixo de polietileno, escada de acesso, guarda-sol de lona de cor branca e mastro de perfil tubular de aço inoxidável AISI 304 esmaltado em branco para alojamento da bandeira de segurança (não incluída neste preço), incluindo sistema de abatimento das rodas para impedir deslocamentos. (material) | 1 | 4635829.01 | 4635829.010 |
| mq04cag010b | h | Camião com grua de carga máxima 10 t. (equipamento) | 3.3 | 16872.39 | 55678.887 |
| mo011 | h | Oficial de 1ª montador. (mão de obra) | 4.328 | 1132.39 | 4900.984 |
| mo080 | h | Ajudante de montador. (mão de obra) | 4.328 | 647.8 | 2803.678 |
| % | % | Custos directos complementares | 2 % | 4699212.559 | 93984.251 |
|  |  | Custos directos |  |  | 4793196.810 |
