# Ensaio de blocos cerâmicos

- Propriedade do ficheiro: CYPE Ingenieros S.A.
- Formato: FIEBDC-3/2016
- Programa: Gerador de preços para construção civil. CYPE Ingenieros, S.A.
- Data: 21/06/2025
- Âmbito geográfico: Angola
- Moeda: AOA
- Custos indirectos: 3 %
- IVA: 18 %

## X Controlo de qualidade e ensaios

### XL Materiais cerâmicos

#### XLB Blocos

**XLB010** Ud Ensaio de blocos cerâmicos.
Ensaios a realizar em laboratório acreditado na área técnica correspondente, sobre uma amostra de bloco cerâmico, recolhido em obra, para a determinação das seguintes características: características dimensionais, estruturais e de forma segundo NP EN 772-16.
Inclui: Deslocamento à obra. Recolha de amostras. Realização dos ensaios. Redacção de relatório dos resultados dos ensaios realizados.
Critério de medição de projecto: Ensaio a realizar, segundo documentação do Plano de controlo de qualidade.

| Código | Un | Descrição | Rendimento | Preço | Importância |
|---|---|---|---|---|---|
| mt49des010 | Ud | Repercussão por deslocamento à obra para a recolha de amostras. (material) | 1 | 909.22 | 909.220 |
| mt49blc020 | Ud | Recolha em obra de amostras de blocos cerâmicos, cujo peso não exceda 50 kg. (material) | 1 | 39342.5 | 39342.500 |
| mt49blc050 | Ud | Ensaio para determinar as características dimensionais, estruturais e de forma de uma amostra de blocos cerâmicos, segundo NP EN 772-16. (material) | 1 | 118199.51 | 118199.510 |
| mt49blc030 | Ud | Relatório de resultados dos ensaios realizados sobre uma amostra de blocos cerâmicos. (material) | 1 | 118027.49 | 118027.490 |
| % | % | Custos directos complementares | 2 % | 276478.720 | 5529.574 |
|  |  | Custos directos |  |  | 282008.294 |
