# Sistema provisório de protecção de bordo de laje, classe A

- Propriedade do ficheiro: CYPE Ingenieros S.A.
- Formato: FIEBDC-3/2016
- Programa: Gerador de preços para construção civil. CYPE Ingenieros, S.A.
- Data: 18/04/2024
- Âmbito geográfico: Angola
- Moeda: AOA
- Custos indirectos: 3 %
- IVA: 18 %

## Y Segurança e saúde

### YC Sistemas de protecção colectiva

#### YCF Protecção perimetral de bordos de laje

**YCF010** m Sistema provisório de protecção de bordo de laje, classe A.
Sistema provisório de protecção de bordo de laje, classe A, de 1 m de altura, que proporciona resistência só para cargas estáticas e para superfícies de trabalho com um ângulo de inclinação máximo de 10°, formado por: travessa principal de tubo de aço de 25 mm de diâmetro e 2500 mm de comprimento, amortizável em 150 utilizações; travessa intermédia de tubo de aço de 25 mm de diâmetro e 2500 mm de comprimento, colocada de forma que uma esfera de 470 mm não passe através de qualquer abertura, amortizável em 150 utilizações; rodapé metálico de 3 m de comprimento, que tenha o bordo superior pelo menos 15 cm por cima da superfície de trabalho, amortizável em 150 utilizações e prumos fixos de segurança fabricados em aço de primeira qualidade pintado em forno em epóxi-poliéster, de 40 mm de diâmetro e 1200 mm de comprimento, separados entre si uma distância máxima de 2,5 m e fixados à laje com base plástica embebida no betão, amortizáveis em 20 utilizações.
Critério de medição de projecto: Comprimento medido segundo Plano de Segurança e Saúde.
Critério de medição de obra: Será medido o comprimento realmente montado segundo especificações do Plano de Segurança e Saúde.

| Código | Un | Descrição | Rendimento | Preço | Importância |
|---|---|---|---|---|---|
| mt50spb060 | Ud | Base plástica para prumo. (material) | 0.58 | 2469.07 | 1432.061 |
| mt50spb030w | Ud | Prumo fixo de segurança fabricado em aço de primeira qualidade pintado em forno em epóxi-poliéster, de 40 mm de diâmetro e 1200 mm de comprimento. (material) | 0.029 | 8159.49 | 236.625 |
| mt50spb050a | Ud | Travessa para prumo fabricada com molde, de tubo de aço pintado em forno em epóxi-poliéster, de 25 mm de diâmetro e 2500 mm de comprimento. (material) | 0.005 | 8156.42 | 40.782 |
| mt50spb070 | Ud | Rodapé metálico de 3 m de comprimento e 150 mm de altura, pintado em forno em epóxi-poliéster. (material) | 0.002 | 28453.83 | 56.908 |
| mo119 | h | Oficial de 1ª Segurança e Saúde. (mão de obra) | 0.216 | 1028.94 | 222.251 |
| mo120 | h | Operário Segurança e Saúde. (mão de obra) | 0.216 | 581.64 | 125.634 |
| % | % | Custos directos complementares | 2 % | 2114.261 | 42.285 |
|  |  | Custos directos |  |  | 2156.546 |

Resíduos:
- colocação: mt50spb030w; factor de resíduo 1
- colocação: mt50spb050a; factor de resíduo 1
- colocação: mt50spb070 Rodapé metálico de 3 m de comprimento e 150 mm de altura, pintado em forno em epóxi-poliéster; factor de resíduo 1

## Recursos

**mt50spb030w** Ud Prumo fixo de segurança fabricado em aço de primeira qualidade pintado em forno em epóxi-poliéster
Dados técnicos: Custo energético 20.643 MJ; Emissão de CO2 1.071 kg; Código LER 17 04 05; Massa do elemento 2.1 kg; Volume 0.001 m3

**mt50spb050a** Ud Travessa para prumo fabricada com molde
Dados técnicos: Custo energético 22.904 MJ; Emissão de CO2 1.188 kg; Código LER 17 04 05; Massa do elemento 2.33 kg; Volume 0.00111 m3

**mt50spb070** Ud Rodapé metálico de 3 m de comprimento e 150 mm de altura, pintado em forno em epóxi-poliéster
Dados técnicos: Custo energético 88.470 MJ; Emissão de CO2 4.590 kg; Código LER 17 04 05; Massa do elemento 9 kg; Volume 0.004286 m3
