# Rede vertical de protecção, em varandas ou terraços

- Propriedade do ficheiro: CYPE Ingenieros S.A.
- Formato: FIEBDC-3/2016
- Programa: Gerador de preços para construção civil. CYPE Ingenieros, S.A.
- Data: 18/04/2024
- Âmbito geográfico: Angola
- Moeda: AOA
- Custos indirectos: 3 %
- IVA: 18 %

## Y Segurança e saúde

### YC Sistemas de protecção colectiva

#### YCK Protecção de aberturas verticais

**YCK011** m Rede vertical de protecção, em varandas ou terraços.
Rede vertical de protecção, de poliamida de alta tenacidade, cor branca, com corda de rede de calibre 4 mm e rodapé de malha de polietileno de alta densidade, cor verde, ancorada ao bordo da laje cada 50 cm com ancoragens expansivas de aço galvanizado a quente, para fechar completamente a abertura existente entre duas lajes, durante os trabalhos sobre andaimes junto a varandas ou terraços, em piso de entre 3 e 4 m de altura livre. Inclusive corda de união de polipropileno, para unir as redes.
Critério de medição de projecto: Comprimento medido segundo Plano de Segurança e Saúde.
Critério de medição de obra: Será medido o comprimento realmente montado segundo especificações do Plano de Segurança e Saúde.

| Código | Un | Descrição | Rendimento | Preço | Importância |
|---|---|---|---|---|---|
| mt50spr015 | m² | Rede vertical de protecção, de poliamida de alta tenacidade, de cor branca. Corda de rede de diâmetro 4 mm. Configuração da rede em losango. (material) | 4.5 | 2213.64 | 9961.380 |
| mt50spr170a | m | Corda de união EN 1263-1 N de polipropileno de alta tenacidade, com tratamento aos raios UV, D=8 mm e carga de ruptura superior a 7,5 kN. (material) | 0.27 | 247.76 | 66.895 |
| mt50spr050 | m² | Lona de polietileno de alta densidade, com tratamento ultravioleta, cor verde, 60% de percentagem de corta-vento, com orifícios de 20 em 20 cm em todo o perímetro. (material) | 0.3 | 743.28 | 222.984 |
| mt50spr140d | Ud | Ancoragem expansiva de 8x60 mm, de aço galvanizado a quente. (material) | 2.3 | 991.03 | 2279.369 |
| mo119 | h | Oficial de 1ª Segurança e Saúde. (mão de obra) | 0.216 | 1028.94 | 222.251 |
| mo120 | h | Operário Segurança e Saúde. (mão de obra) | 0.216 | 581.64 | 125.634 |
| % | % | Custos directos complementares | 2 % | 12878.513 | 257.570 |
|  |  | Custos directos |  |  | 13136.083 |

Resíduos:
- colocação: mt50spr015; factor de resíduo 1
- colocação: mt50spr050; factor de resíduo 0.06

## Recursos

**mt50spr015** m² Rede vertical de protecção
Dados técnicos: Custo energético 34.199 MJ; Emissão de CO2 1.698 kg; Código LER 17 02 03; Massa do elemento 0.329 kg; Volume 0.000548 m3
Resíduos:
- embalagem: re170203 Plástico. (componente de resíduo); rendimento 0.024 kg; Código LER 17 02 03; Massa do elemento 1 kg; Volume 0.001667 m3

**mt50spr050** m² Lona de polietileno de alta densidade
Dados técnicos: Custo energético 270.924 MJ; Emissão de CO2 9.641 kg; Código LER 17 06 04; Massa do elemento 1.96 kg; Volume 0.003267 m3
Resíduos:
- embalagem: re170203 Plástico; rendimento 0.024 kg
