# Dispositivo de ancoragem metálico fixado mecanicamente à estrutura

- Propriedade do ficheiro: CYPE Ingenieros S.A.
- Formato: FIEBDC-3/2016
- Programa: Gerador de preços para construção civil. CYPE Ingenieros, S.A.
- Data: 18/04/2024
- Âmbito geográfico: Angola
- Moeda: AOA
- Custos indirectos: 3 %
- IVA: 18 %

## Y Segurança e saúde

### YC Sistemas de protecção colectiva

#### YCL Linhas e dispositivos de ancoragem

**YCL225** Ud Dispositivo de ancoragem metálico fixado mecanicamente à estrutura.
Dispositivo de ancoragem, formado por ancoragem mecânica com parafuso autoperfurante de cabeça hexagonal com anilha, de aço com tratamento Ruspert, cor prata, de 12 mm de diâmetro e chapa metálica com orifício, para colocar sobre o parafuso, amortizável em 1 utilização, fixado mecanicamente a paramento de betão projectado, para segurar um operário.
Critério de medição de projecto: Número de unidades previstas, segundo Plano de Segurança e Saúde.
Critério de medição de obra: Medir-se-á o número de unidades realmente colocadas segundo especificações do Plano de Segurança e Saúde.

| Código | Un | Descrição | Rendimento | Preço | Importância |
|---|---|---|---|---|---|
| mt50spd075a | Ud | Ancoragem mecânica com parafuso autoperfurante de cabeça hexagonal com anilha, de aço com tratamento Ruspert, cor prata, de 12 mm de diâmetro. (material) | 1 | 1307.61 | 1307.610 |
| mt50spd070a | Ud | Chapa metálica com orifício, para colocar sobre o parafuso. (material) | 1 | 6271.99 | 6271.990 |
| mo120 | h | Operário Segurança e Saúde. (mão de obra) | 0.087 | 581.64 | 50.603 |
| % | % | Custos directos complementares | 2 % | 7630.203 | 152.604 |
|  |  | Custos directos |  |  | 7782.807 |
