# Dispositivo de ancoragem metálico encastrado em rocha

- Propriedade do ficheiro: CYPE Ingenieros S.A.
- Formato: FIEBDC-3/2016
- Programa: Gerador de preços para construção civil. CYPE Ingenieros, S.A.
- Data: 18/04/2024
- Âmbito geográfico: Angola
- Moeda: AOA
- Custos indirectos: 3 %
- IVA: 18 %

## Y Segurança e saúde

### YC Sistemas de protecção colectiva

#### YCL Linhas e dispositivos de ancoragem

**YCL235** Ud Dispositivo de ancoragem metálico encastrado em rocha.
Dispositivo de ancoragem para encastrar em rocha, formado por cilindro de aço galvanizado de 30 mm de diâmetro e cunha localizada na ranhura do cilindro, amortizável em 1 utilização, encastrado em perfuração de 35 mm de diâmetro e 36 cm de profundidade, para segurar um operário.
Critério de medição de projecto: Número de unidades previstas, segundo Plano de Segurança e Saúde.
Critério de medição de obra: Medir-se-á o número de unidades realmente colocadas segundo especificações do Plano de Segurança e Saúde.

| Código | Un | Descrição | Rendimento | Preço | Importância |
|---|---|---|---|---|---|
| mt50spd080a | Ud | Dispositivo de ancoragem para encastrar em rocha, formado por cilindro de aço galvanizado de 30 mm de diâmetro e cunha localizada na ranhura do cilindro, classe A1, para colocação em perfuração de 35 mm de diâmetro e 36 cm de profundidade. (material) | 1 | 113307.3 | 113307.300 |
| mq05mai040 | h | Martelo eléctrico. (equipamento) | 0.22 | 820.62 | 180.536 |
| mo120 | h | Operário Segurança e Saúde. (mão de obra) | 0.216 | 581.64 | 125.634 |
| % | % | Custos directos complementares | 2 % | 113613.470 | 2272.269 |
|  |  | Custos directos |  |  | 115885.739 |
