# Porta metálica para acesso de veículos, em vedação provisória de terreno

- Propriedade do ficheiro: CYPE Ingenieros S.A.
- Formato: FIEBDC-3/2016
- Programa: Gerador de preços para construção civil. CYPE Ingenieros, S.A.
- Data: 18/04/2024
- Âmbito geográfico: Angola
- Moeda: AOA
- Custos indirectos: 3 %
- IVA: 18 %

## Y Segurança e saúde

### YC Sistemas de protecção colectiva

#### YCR Vedação provisória de terreno

**YCR026** Ud Porta metálica para acesso de veículos, em vedação provisória de terreno.
Porta para acesso de veículos de chapa de aço galvanizado, de duas folhas, de 4,0x2,0 m, com lingueta para cadeado e ferragens de fecho no chão, colocada em vedação provisória de terreno, fixada através de postes do mesmo material, ancorados ao terreno com cubos de betão C20/25 (X0(P); D25; S2; Cl 1,0), amortizável em 5 utilizações.
Critério de medição de projecto: Número de unidades previstas, segundo Plano de Segurança e Saúde.
Critério de medição de obra: Medir-se-á o número de unidades realmente colocadas segundo especificações do Plano de Segurança e Saúde.

| Código | Un | Descrição | Rendimento | Preço | Importância |
|---|---|---|---|---|---|
| mt50spv011h | Ud | Porta para acesso de veículos de chapa de aço galvanizado, de duas folhas, de 4,0x2,0 m, com lingueta para cadeado e ferragens de fecho ao chão, fixada através de postes do mesmo material. (material) | 0.2 | 1447382.01 | 289476.402 |
| mt10hmf020ra | m³ | Betão simples C20/25 (X0(P); D25; S2; Cl 1,0), fabricado em central, segundo NP EN 206. (material) | 0.25 | 24604.87 | 6151.218 |
| mo119 | h | Oficial de 1ª Segurança e Saúde. (mão de obra) | 0.721 | 1028.94 | 741.866 |
| mo120 | h | Operário Segurança e Saúde. (mão de obra) | 0.721 | 581.64 | 419.362 |
| % | % | Custos directos complementares | 2 % | 296788.848 | 5935.777 |
|  |  | Custos directos |  |  | 302724.625 |

Resíduos:
- colocação: mt50spv011h; factor de resíduo 0.0053
- colocação: mt10hmf020ra Betão simples C20/25 (X0(P); D25; S2; Cl 1,0), fabricado em central, segundo NP EN 206; factor de resíduo 0.00105925

## Recursos

**mt50spv011h** Ud Porta para acesso de veículos de chapa de aço galvanizado
Dados técnicos: Custo energético 2011.875 MJ; Emissão de CO2 204.992 kg; Código LER 17 04 05; Massa do elemento 80 kg; Volume 0.038095 m3
Resíduos:
- embalagem: re170203 Plástico. (componente de resíduo); rendimento 0.04 kg; Código LER 17 02 03; Massa do elemento 1 kg; Volume 0.001667 m3

**mt10hmf020ra** m³ Betão simples C20/25 (X0(P); D25; S2; Cl 1,0), fabricado em central, segundo NP EN 206
Dados técnicos: Custo energético 1840.000 MJ; Emissão de CO2 230.000 kg; Código LER 17 01 01; Massa do elemento 2300 kg; Volume 1.533333 m3
