# Protecção contra projecção de partículas incandescentes, em trabalhos de serralharia

- Propriedade do ficheiro: CYPE Ingenieros S.A.
- Formato: FIEBDC-3/2016
- Programa: Gerador de preços para construção civil. CYPE Ingenieros, S.A.
- Data: 18/04/2024
- Âmbito geográfico: Angola
- Moeda: AOA
- Custos indirectos: 3 %
- IVA: 18 %

## Y Segurança e saúde

### YC Sistemas de protecção colectiva

#### YCT Protecção de zonas de trabalho

**YCT041** m² Protecção contra projecção de partículas incandescentes, em trabalhos de serralharia.
Protecção contra projecção de partículas incandescentes de zona de trabalho, em trabalhos de serralharia, composta por manta ignífuga de fibra de vidro, amortizável em 3 utilizações e rede de protecção de poliamida de alta tenacidade, cor branca, com corda de rede de calibre 4 mm, amortizável em 3 utilizações, fixada através de corda de atadura de 13 mm de diâmetro. Inclusive fitas e pregos de aço para a fixação da corda à laje de escada e ancoragens mecânicas de aço galvanizado para a fixação da corda à laje.
Critério de medição de projecto: Superfície medida segundo Plano de Segurança e Saúde.
Critério de medição de obra: Será medida a superfície realmente montada segundo especificações do Plano de Segurança e Saúde.

| Código | Un | Descrição | Rendimento | Preço | Importância |
|---|---|---|---|---|---|
| mt50spi030 | m² | Manta ignífuga de fibra de vidro. (material) | 0.367 | 44272.86 | 16248.140 |
| mt50spr015 | m² | Rede vertical de protecção, de poliamida de alta tenacidade, de cor branca. Corda de rede de diâmetro 4 mm. Configuração da rede em losango. (material) | 0.367 | 2213.64 | 812.406 |
| mt50spr060 | m | Corda de atadura segundo EN 1263-1, D=13 mm e carga de ruptura superior a 30 kN. (material) | 0.133 | 476.79 | 63.413 |
| mt08eme051b | m | Fita de aço galvanizado, de fixação. (material) | 0.1 | 53.78 | 5.378 |
| mt50spa101 | kg | Pregos de aço. (material) | 0.02 | 2213.64 | 44.273 |
| mt50spd076 | Ud | Ancoragem mecânica de expansão, de aço galvanizado, de 10 mm de diâmetro, com parafuso de olhal. (material) | 0.01 | 3207.08 | 32.071 |
| mo119 | h | Oficial de 1ª Segurança e Saúde. (mão de obra) | 0.144 | 1028.94 | 148.167 |
| mo120 | h | Operário Segurança e Saúde. (mão de obra) | 0.144 | 581.64 | 83.756 |
| % | % | Custos directos complementares | 2 % | 17437.604 | 348.752 |
|  |  | Custos directos |  |  | 17786.356 |

Resíduos:
- colocação: mt50spr015; factor de resíduo 1
- colocação: mt08eme051b Fita de aço galvanizado, de fixação; factor de resíduo 1
- colocação: mt50spa101 Pregos de aço; factor de resíduo 0.0045

## Recursos

**mt50spr015** m² Rede vertical de protecção
Dados técnicos: Custo energético 34.199 MJ; Emissão de CO2 1.698 kg; Código LER 17 02 03; Massa do elemento 0.329 kg; Volume 0.000548 m3
Resíduos:
- embalagem: re170203 Plástico. (componente de resíduo); rendimento 0.024 kg; Código LER 17 02 03; Massa do elemento 1 kg; Volume 0.001667 m3

**mt08eme051b** m Fita de aço galvanizado, de fixação
Dados técnicos: Custo energético 3.93e-05 MJ; Emissão de CO2 2.04e-06 kg; Código LER 17 04 05; Massa do elemento 0.000004 kg

**mt50spa101** kg Pregos de aço
Dados técnicos: Custo energético 9.830 MJ; Emissão de CO2 0.510 kg; Código LER 17 04 05; Massa do elemento 1 kg; Volume 0.000476 m3
