# Par de manguitos para soldador

- Propriedade do ficheiro: CYPE Ingenieros S.A.
- Formato: FIEBDC-3/2016
- Programa: Gerador de preços para construção civil. CYPE Ingenieros, S.A.
- Data: 18/04/2024
- Âmbito geográfico: Angola
- Moeda: AOA
- Custos indirectos: 3 %
- IVA: 18 %

## Y Segurança e saúde

### YI Equipamentos de protecção individual

#### YIM Para as mãos e os braços

**YIM030** Ud Par de manguitos para soldador.
Par de manguitos para soldador, amortizável em 4 utilizações.
Critério de medição de projecto: Número de unidades previstas, segundo Plano de Segurança e Saúde.
Critério de medição de obra: Será medido o número de unidades realmente fornecidas segundo especificações do Plano de Segurança e Saúde.

| Código | Un | Descrição | Rendimento | Preço | Importância |
|---|---|---|---|---|---|
| mt50epm030d | Ud | Par de manguitos ao ombro de crute grau A para soldador, EPI de categoria II, segundo NP EN 420, cumprindo todos os requisitos de segurança segundo a Portaria n.º 1131/93. (material) | 0.25 | 23124.06 | 5781.015 |
| % | % | Custos directos complementares | 2 % | 5781.015 | 115.620 |
|  |  | Custos directos |  |  | 5896.635 |
