# Baliza reflectora

- Propriedade do ficheiro: CYPE Ingenieros S.A.
- Formato: FIEBDC-3/2016
- Programa: Gerador de preços para construção civil. CYPE Ingenieros, S.A.
- Data: 18/04/2024
- Âmbito geográfico: Angola
- Moeda: AOA
- Custos indirectos: 3 %
- IVA: 18 %

## Y Segurança e saúde

### YS Sinalização provisória de obras

#### YSB Balizamento

**YSB090** Ud Baliza reflectora.
Fornecimento e colocação sobre a faixa de rodagem de baliza cilíndrica flexível de polietileno, de 200 mm de diâmetro e 500 mm de altura, cor verde, com 2 bandas de retro-reflexão nível 1 (E.G.). Inclusive parafusos e elementos de fixação ao pavimento, manutenção em condições seguras durante todo o período de tempo necessário e desmontagem.
Inclui: Marcação. Colocação das balizas. Desmontagem posterior. Remoção para contentor.
Critério de medição de projecto: Número de unidades previstas, segundo Plano de Segurança e Saúde.
Critério de medição de obra: Medir-se-á o número de unidades realmente colocadas segundo especificações do Plano de Segurança e Saúde.

| Código | Un | Descrição | Rendimento | Preço | Importância |
|---|---|---|---|---|---|
| mt50bal090f | Ud | Baliza cilíndrica flexível de polietileno, de 200 mm de diâmetro e 500 mm de altura, cor verde, com 2 bandas de retro-reflexão nível 1 (E.G.). (material) | 1 | 37461.65 | 37461.650 |
| mo120 | h | Operário Segurança e Saúde. (mão de obra) | 0.216 | 581.64 | 125.634 |
| % | % | Custos directos complementares | 2 % | 37587.284 | 751.746 |
|  |  | Custos directos |  |  | 38339.030 |

Resíduos:
- colocação: mt50bal090f; factor de resíduo 1

## Recursos

**mt50bal090f** Ud Baliza cilíndrica flexível de polietileno
Dados técnicos: Custo energético 123.336 MJ; Emissão de CO2 4.374 kg; Código LER 17 02 03; Massa do elemento 0.9 kg; Volume 0.0015 m3
