# Separador de via

- Propriedade do ficheiro: CYPE Ingenieros S.A.
- Formato: FIEBDC-3/2016
- Programa: Gerador de preços para construção civil. CYPE Ingenieros, S.A.
- Data: 28/10/2024
- Âmbito geográfico: Angola
- Moeda: AOA
- Custos indirectos: 3 %
- IVA: 18 %

## Y Segurança e saúde

### YS Sinalização provisória de obras

#### YSB Balizamento

**YSB020** Ud Separador de via.
Separador de via portátil tipo New Jersey de polietileno de alta densidade, de 1,20x0,60x0,40 m, com capacidade de lastro de 150 l, cor vermelho ou branco, amortizável em 20 utilizações. Inclusive água utilizada para o lastre das peças, manutenção em condições seguras durante todo o período de tempo necessário e desmontagem.
Inclui: Marcação. Colocação das peças. União das peças. Colocação do material de lastre. Desmontagem posterior. Transporte até ao local de armazenamento ou remoção para contentor.
Critério de medição de projecto: Número de unidades previstas, segundo Plano de Segurança e Saúde.
Critério de medição de obra: Medir-se-á o número de unidades realmente colocadas segundo especificações do Plano de Segurança e Saúde.

| Código | Un | Descrição | Rendimento | Preço | Importância |
|---|---|---|---|---|---|
| mt50bal050a | Ud | Separador de via portátil tipo New Jersey de polietileno de alta densidade, de 1,20x0,60x0,40 m, com capacidade de lastro de 150 l, cor vermelho ou branco. (material) | 0.05 | 221163.33 | 11058.167 |
| mt08aaa010a | m³ | Água. (material) | 0.08 | 281.96 | 22.557 |
| mo119 | h | Oficial de 1ª Segurança e Saúde. (mão de obra) | 0.072 | 1055.59 | 76.002 |
| mo120 | h | Operário Segurança e Saúde. (mão de obra) | 0.866 | 596.7 | 516.742 |
| % | % | Custos directos complementares | 2 % | 11673.468 | 233.469 |
|  |  | Custos directos |  |  | 11906.937 |

Resíduos:
- colocação: mt50bal050a; factor de resíduo 1

## Recursos

**mt50bal050a** Ud Separador de via portátil tipo New Jersey de polietileno de alta densidade
Dados técnicos: Custo energético 822.240 MJ; Emissão de CO2 29.160 kg; Código LER 17 02 03; Massa do elemento 6 kg; Volume 0.01 m3

**mt08aaa010a** m³ Água
Dados técnicos: Custo energético 60.000 MJ; Emissão de CO2 30.000 kg
