# Marca rodoviária longitudinal

- Propriedade do ficheiro: CYPE Ingenieros S.A.
- Formato: FIEBDC-3/2016
- Programa: Gerador de preços para construção civil. CYPE Ingenieros, S.A.
- Data: 18/04/2024
- Âmbito geográfico: Angola
- Moeda: AOA
- Custos indirectos: 3 %
- IVA: 18 %

## Y Segurança e saúde

### YS Sinalização provisória de obras

#### YSH Sinalização horizontal

**YSH010** m Marca rodoviária longitudinal.
Aplicação manual de tinta alcídica cor amarelo, para marca rodoviária longitudinal contínua, de 20 cm de largura, para limites de faixa de rodagem.
Inclui: Pré-marcação. Aplicação manual da mistura.
Critério de medição de projecto: Comprimento medido segundo Plano de Segurança e Saúde.
Critério de medição de obra: Medir-se-á, o comprimento realmente executado segundo especificações do Plano de Segurança e Saúde.

| Código | Un | Descrição | Rendimento | Preço | Importância |
|---|---|---|---|---|---|
| mt27mvh030b | kg | Tinta alcídica cor amarelo, segundo NP EN 1871. (material) | 0.058 | 3571.16 | 207.127 |
| mo119 | h | Oficial de 1ª Segurança e Saúde. (mão de obra) | 0.032 | 1028.94 | 32.926 |
| mo120 | h | Operário Segurança e Saúde. (mão de obra) | 0.016 | 581.64 | 9.306 |
| % | % | Custos directos complementares | 2 % | 249.359 | 4.987 |
|  |  | Custos directos |  |  | 254.346 |

Resíduos:
- colocação: mt27mvh030b Tinta alcídica cor amarelo, segundo NP EN 1871; factor de resíduo 0.055

## Recursos

**mt27mvh030b** kg Tinta alcídica cor amarelo, segundo NP EN 1871
Dados técnicos: Custo energético 27.070 MJ; Emissão de CO2 1.204 kg; Código LER 08 01 11; Massa do elemento 1 kg; Volume 0.001111 m3
Resíduos:
- embalagem: re170203 Plástico. (componente de resíduo); rendimento 0.032 kg; Código LER 17 02 03; Massa do elemento 1 kg; Volume 0.001667 m3
