# Marca rodoviária longitudinal

- Propriedade do ficheiro: CYPE Ingenieros S.A.
- Formato: FIEBDC-3/2016
- Programa: Gerador de preços para construção civil. CYPE Ingenieros, S.A.
- Data: 18/04/2024
- Âmbito geográfico: Angola
- Moeda: AOA
- Custos indirectos: 3 %
- IVA: 18 %

## Y Segurança e saúde

### YS Sinalização provisória de obras

#### YSH Sinalização horizontal

**YSH010** m Marca rodoviária longitudinal.
Aplicação mecânica com máquina autopropulsada de tinta plástica para exterior, à base de resinas acrílicas, cor amarelo, acabamento acetinado, textura lisa, para marca rodoviária longitudinal descontínua, de 30 cm de largura, para separação de faixas de rodagem.
Inclui: Pré-marcação. Aplicação mecânica da mistura através de pulverização.
Critério de medição de projecto: Comprimento medido segundo Plano de Segurança e Saúde.
Critério de medição de obra: Medir-se-á, o comprimento realmente executado segundo especificações do Plano de Segurança e Saúde.

| Código | Un | Descrição | Rendimento | Preço | Importância |
|---|---|---|---|---|---|
| mt27mvp010f | l | Tinta plástica para exterior, à base de resinas acrílicas, cor amarelo, acabamento acetinado, textura lisa (material) | 0.061 | 18718.89 | 1141.852 |
| mq11bar010 | h | Varredora rebocada com motor auxiliar. (equipamento) | 0.001 | 17446.18 | 17.446 |
| mq08war010b | h | Máquina autopropulsada, para pintar marcas rodoviárias sobre faixa de rodagem. (equipamento) | 0.001 | 11723.25 | 11.723 |
| mo119 | h | Oficial de 1ª Segurança e Saúde. (mão de obra) | 0.01 | 1028.94 | 10.289 |
| mo120 | h | Operário Segurança e Saúde. (mão de obra) | 0.006 | 581.64 | 3.490 |
| % | % | Custos directos complementares | 2 % | 1184.800 | 23.696 |
|  |  | Custos directos |  |  | 1208.496 |

Resíduos:
- colocação: mt27mvp010f Tinta plástica para exterior, à base de resinas acrílicas, cor amarelo, acabamento acetinado, textura lisa; factor de resíduo 0.0275

## Recursos

**mt27mvp010f** l Tinta plástica para exterior, à base de resinas acrílicas, cor amarelo, acabamento acetinado, textura lisa
Dados técnicos: Custo energético 31.337 MJ; Emissão de CO2 1.599 kg; Código LER 08 01 11; Massa do elemento 1.7 kg; Volume 0.001889 m3
Resíduos:
- embalagem: re170203 Plástico. (componente de resíduo); rendimento 0.032 kg; Código LER 17 02 03; Massa do elemento 1 kg; Volume 0.001667 m3
