# Fita de sinalização com suportes cravados ao terreno

- Propriedade do ficheiro: CYPE Ingenieros S.A.
- Formato: FIEBDC-3/2016
- Programa: Gerador de preços para construção civil. CYPE Ingenieros, S.A.
- Data: 18/04/2024
- Âmbito geográfico: Angola
- Moeda: AOA
- Custos indirectos: 3 %
- IVA: 18 %

## Y Segurança e saúde

### YS Sinalização provisória de obras

#### YSM Sinalização de zonas de trabalho

**YSM005** m Fita de sinalização com suportes cravados ao terreno.
Sinalização e delimitação de zonas de trabalho com maquinaria de movimento de terras em funcionamento através de fita de sinalização, de material plástico, de 8 cm de largura e 0,05 mm de espessura, impressa em ambas as faces em faixas de cor amarelo e preto, fixada a suportes de varão nervurado de aço A400 NR de 1,2 m de comprimento e 16 mm de diâmetro, cravados no terreno cada 3,00 m. Inclusive montagem, tampas protectoras, manutenção em condições seguras durante todo o período de tempo necessário e desmontagem. Amortizável os suportes em 3 utilizações e as tampas protectoras em 3 utilizações.
Critério de medição de projecto: Comprimento medido segundo Plano de Segurança e Saúde.
Critério de medição de obra: Será medido o comprimento realmente montado segundo especificações do Plano de Segurança e Saúde.

| Código | Un | Descrição | Rendimento | Preço | Importância |
|---|---|---|---|---|---|
| mt50bal010n | m | Fita de sinalização, de material plástico, de 8 cm de largura e 0,05 mm de espessura, impressa em ambas as faces em faixas de cor amarelo e preto. (material) | 1 | 170.28 | 170.280 |
| mt07aco040e | kg | Aço em varões nervurados, A400 NR, fornecido em obra em varões sem elaborar, de vários diâmetros. (material) | 0.31 | 271.57 | 84.187 |
| mt50spr045 | Ud | Tampa protectora de PVC, de cor vermelho, para protecção dos extremos das armaduras. (material) | 0.163 | 136.23 | 22.205 |
| mo120 | h | Operário Segurança e Saúde. (mão de obra) | 0.173 | 581.64 | 100.624 |
| % | % | Custos directos complementares | 2 % | 377.296 | 7.546 |
|  |  | Custos directos |  |  | 384.842 |

Resíduos:
- colocação: mt50bal010n; factor de resíduo 1
- colocação: mt07aco040e Aço em varões nervurados, A400 NR, fornecido em obra em varões sem elaborar, de vários diâmetros; factor de resíduo 0.0075

## Recursos

**mt50bal010n** m Fita de sinalização
Dados técnicos: Custo energético 0.581 MJ; Emissão de CO2 0.029 kg; Código LER 17 02 03; Massa do elemento 0.006 kg; Volume 0.00001 m3

**mt07aco040e** kg Aço em varões nervurados, A400 NR, fornecido em obra em varões sem elaborar, de vários diâmetros
Dados técnicos: Custo energético 9.830 MJ; Emissão de CO2 0.510 kg; Código LER 17 04 05; Massa do elemento 1 kg; Volume 0.000476 m3
