# Laje de escada

- Propriedade do ficheiro: CYPE INGENIEROS, S.A.
- Formato: FIEBDC-3/2002
- Âmbito geográfico: Angola
- Moeda: AOA
- Custos indirectos: 3.00 %
- IVA: 18.00 %

## E Estruturas

### EH Betão armado

#### EHE Escadas

**EHE010** m² Laje de escada.
Laje de escada de betão armado de 15 cm de espessura, com degraus de betão, realizada com betão C25/30 (XC1(P); D12; S2; Cl 0,4) fabricado em central, e betonagem com grua, e aço A400 NR, com uma quantidade aproximada de 18 kg/m²; montagem e desmontagem de sistema de cofragem, com acabamento para revestir na sua face inferior e laterais, em piso de até 3 m de altura livre, formado por: superfície cofrante de pranchas de madeira de pinho, amortizáveis em 10 utilizações, estrutura suporte horizontal de pranchas de madeira de pinho, amortizáveis em 10 utilizações e estrutura suporte vertical de escoras metálicas, amortizáveis em 150 utilizações. Inclusive arame de atar, separadores e líquido descofrante MasterFinish RL 294 "MBCC de Sika", para evitar a aderência do betão à cofragem.
Critérios considerados na determinação do preço da unidade de obra: O preço inclui a elaboração da armadura (corte, dobragem e moldagem de elementos) no estaleiro da obra e a montagem no lugar definitivo da sua colocação em obra.
Inclui: Marcação de níveis de pisos e patamares. Montagem do sistema de cofragem. Colocação das armaduras com separadores homologados. Betonagem e compactação do betão. Cura do betão. Desmontagem do sistema de cofragem.
Critério de medição de projecto: Superfície medida pela sua parte interior na sua verdadeira magnitude, segundo documentação gráfica de Projecto.
Critério de medição de obra: Medir-se-á, pelo tardoz, a superfície realmente executada segundo especificações de Projecto.

| Código | Un | Descrição | Rendimento | Preço | Importância |
|---|---|---|---|---|---|
| mt50spa052b | m | Pranchão de madeira de pinho, de 20x7,2 cm. (material) | 0.750 | 7809.98 | 5857.49 |
| mt08eve020 | m² | Sistema de cofragem para formação de degraus em lajes inclinadas de escada de betão armado, com escoras e painéis de madeira. (material) | 0.200 | 3288.65 | 657.73 |
| mt50spa081a | Ud | Escora metálica telescópica, até 3 m de altura. (material) | 0.016 | 23785.75 | 380.57 |
| mt08cim030b | m³ | Madeira de pinho. (material) | 0.003 | 67190.48 | 201.57 |
| mt08var060 | kg | Pregos de aço de 20x100 mm. (material) | 0.040 | 1653.77 | 66.15 |
| mt08dba010g | l | Agente desmoldante, à base de óleos especiais, emulsionante em água MasterFinish RL 294 "MBCC de Sika", para cofragens metálicas, fenólicas ou de madeira. (material) | 0.030 | 351.54 | 10.55 |
| mt07aco020e | Ud | Separador homologado para lajes de escada. (material) | 3.000 | 18.38 | 55.14 |
| mt07aco040e | kg | Aço em varões nervurados, A400 NR, fornecido em obra em varões sem elaborar, de vários diâmetros. (material) | 18.900 | 275.02 | 5197.88 |
| mt08var050 | kg | Arame galvanizado para atar, de 1,30 mm de diâmetro. (material) | 0.306 | 283.51 | 86.75 |
| mt10haf020fgnga | m³ | Betão C25/30 (XC1(P); D12; S2; Cl 0,4), fabricado em central, segundo NP EN 206. (material) | 0.242 | 26550.74 | 6425.28 |
| op00ciz020 |  | Guilhotina para aço em varões nervurados. | 1.000 | 0.00 | 0.00 |
| op00ata010 |  | Máquina de amarrar ferro. | 1.000 | 0.00 | 0.00 |
| op00sie020 |  | Serra de disco fixo, para mesa de trabalho. | 1.000 | 0.00 | 0.00 |
| au00auh010 |  | Balde para grua. | 1.000 | 0.00 | 0.00 |
| au00auh040 |  | Vibrador de betão, eléctrico. | 1.000 | 0.00 | 0.00 |
| mo044 | h | Oficial de 1ª cofrador. (mão de obra) | 1.114 | 1098.52 | 1223.75 |
| mo091 | h | Ajudante de cofrador. (mão de obra) | 1.114 | 645.44 | 719.02 |
| mo043 | h | Oficial de 1ª armador de ferro. (mão de obra) | 0.401 | 1098.52 | 440.51 |
| mo090 | h | Ajudante de armador de ferro. (mão de obra) | 0.425 | 645.44 | 274.31 |
| mo045 | h | Oficial de 1ª estruturista, em trabalhos de betonagem. (mão de obra) | 0.074 | 1098.52 | 81.29 |
| mo092 | h | Ajudante de estruturista, em trabalhos de betonagem. (mão de obra) | 0.297 | 645.44 | 191.70 |
| % | % | Custos directos complementares | 2 % | 21869.69 | 437.39 |
|  |  | Custos directos |  |  | 22307.08 |
