# Pintura com tinta epóxi sobre pavimento de garagem

- Propriedade do ficheiro: CYPE INGENIEROS, S.A.
- Formato: FIEBDC-3/2002
- Âmbito geográfico: Angola
- Moeda: AOA
- Custos indirectos: 3.00 %
- IVA: 18.00 %

## R Revestimentos

### RO Pinturas específicas

#### ROO Garagens

**ROO010** m² Pintura com tinta epóxi sobre pavimento de garagem.
Aplicação manual de duas demãos de tinta epóxi MasterTop TC 428 "MBCC de Sika", cor cinzento RAL 7030, acabamento acetinado, textura lisa, a primeira demão diluída com 10% de água e a seguinte não diluída, (rendimento: 0,23 kg/m² cada demão); sobre pavimento de garagem de betão.
Inclui: Limpeza geral da superfície suporte. Preparação da mistura. Aplicação de uma demão de primário e uma demão de acabamento.
Critério de medição de projecto: Superfície medida segundo documentação gráfica de Projecto, com o mesmo critério que o suporte base.
Critério de medição de obra: Medir-se-á a superfície realmente executada segundo especificações de Projecto, com o mesmo critério que o suporte base.

| Código | Un | Descrição | Rendimento | Preço | Importância |
|---|---|---|---|---|---|
| mt27upx010n | kg | Tinta para interior MasterTop TC 428 "MBCC de Sika", de dois componentes à base de resina epóxi sem dissolventes e endurecedor amínico em emulsão aquosa, cor cinzento RAL 7030, acabamento acetinado, textura lisa, permeável ao vapor de água, impermeável à água e ao dióxido de carbono e com alta resistência aos agentes químicos; para aplicar com trincha, rolo ou pistola, segundo EN 13813. (material) | 0.460 | 11934.38 | 5489.81 |
| op00tal020 |  | Berbequim com misturador. | 1.000 | 0.00 | 0.00 |
| mo038 | h | Oficial de 1ª pintor. (mão de obra) | 0.131 | 1055.59 | 138.28 |
| mo076 | h | Ajudante de pintor. (mão de obra) | 0.131 | 620.64 | 81.30 |
| % | % | Custos directos complementares | 2 % | 5709.39 | 114.19 |
|  |  | Custos directos |  |  | 5823.58 |
