# Escada de betão aparente

- Propriedade do ficheiro: CYPE Ingenieros S.A.
- Formato: FIEBDC-3/2016
- Programa: Gerador de preços para construção civil. CYPE Ingenieros, S.A.
- Data: 25/10/2024
- Âmbito geográfico: Angola
- Moeda: AOA
- Custos indirectos: 3 %
- IVA: 18 %

## E Estruturas

### EH Betão armado

#### EHE Escadas

**EHE020** m² Escada de betão aparente.
Escada de betão aparente, com laje de escada e degraus de betão armado, executada com 15 cm de espessura de betão C25/30 (XC1(P); D12; S2; Cl 0,4) fabricado em central, e betonagem com grua, e aço A400 NR, com uma quantidade aproximada de 18 kg/m², ficando à vista o betão do fundo e dos laterais da laje; Montagem e desmontagem de sistema de cofragem, com acabamento à vista com textura lisa na sua face inferior e laterais, em piso de até 3 m de altura livre, formado por: superfície cofrante de pranchões de madeira de pinho, amortizáveis em 10 utilizações, forrados com painel aglomerado hidrófugo, de uma única utilização com uma das suas faces plastificada, estrutura suporte horizontal de pranchas de madeira de pinho, amortizável em 10 utilizações e estrutura suporte vertical de escoras metálicas, amortizáveis em 150 utilizações. Inclusive arame de atar, separadores, líquido descofrante MasterFinish RL 211 "MBCC de Sika", para evitar a aderência do betão à cofragem e agente filmógeno MasterKure 220 WB "MBCC de Sika", para a cura de betões e argamassas.
Critérios considerados na determinação do preço da unidade de obra: O preço inclui a elaboração da armadura (corte, dobragem e moldagem de elementos) no estaleiro da obra e a montagem no lugar definitivo da sua colocação em obra.
Inclui: Marcação de níveis de pisos e patamares. Montagem do sistema de cofragem. Colocação das armaduras com separadores homologados. Betonagem e compactação do betão. Cura do betão. Desmontagem do sistema de cofragem.
Critério de medição de projecto: Superfície medida pela sua parte interior na sua verdadeira magnitude, segundo documentação gráfica de Projecto.
Critério de medição de obra: Medir-se-á, pelo tardoz, a superfície realmente executada segundo especificações de Projecto.

| Código | Un | Descrição | Rendimento | Preço | Importância |
|---|---|---|---|---|---|
| mt50spa052b | m | Pranchão de madeira de pinho, de 20x7,2 cm. (material) | 0.75 | 7809.98 | 5857.485 |
| mt08eft015a | m² | Painel de aglomerado, hidrófugo, com uma das suas faces plastificada, de 10 mm de espessura. (material) | 1.15 | 2097.93 | 2412.620 |
| mt08eve020 | m² | Sistema de cofragem para formação de degraus em lajes inclinadas de escada de betão armado, com escoras e painéis de madeira. (material) | 0.2 | 3288.65 | 657.730 |
| mt50spa081a | Ud | Escora metálica telescópica, até 3 m de altura. (material) | 0.013 | 23785.75 | 309.215 |
| mt08cim030b | m³ | Madeira de pinho. (material) | 0.003 | 67190.48 | 201.571 |
| mt08var060 | kg | Pregos de aço de 20x100 mm. (material) | 0.04 | 1653.77 | 66.151 |
| mt08dba010e | l | Agente desmoldante biodegradável em fase aquosa MasterFinish RL 211 "MBCC de Sika", para betões com acabamento aparente. (material) | 0.013 | 893.99 | 11.622 |
| mt07aco020e | Ud | Separador homologado para lajes de escada. (material) | 3 | 18.38 | 55.140 |
| mt07aco040e | kg | Aço em varões nervurados, A400 NR, fornecido em obra em varões sem elaborar, de vários diâmetros. (material) | 18.9 | 275.02 | 5197.878 |
| mt08var050 | kg | Arame galvanizado para atar, de 1,30 mm de diâmetro. (material) | 0.306 | 283.51 | 86.754 |
| mt10haf020fgnga | m³ | Betão C25/30 (XC1(P); D12; S2; Cl 0,4), fabricado em central, segundo NP EN 206. (material) | 0.373 | 26550.74 | 9903.426 |
| mt08cur010g | l | Agente filmógeno MasterKure 220 WB "MBCC de Sika", para a cura de betões e argamassas, com acabamento aparente. (material) | 0.173 | 629.38 | 108.883 |
| mo044 | h | Oficial de 1ª cofrador. (mão de obra) | 1.412 | 1098.52 | 1551.110 |
| mo091 | h | Ajudante de cofrador. (mão de obra) | 1.337 | 645.44 | 862.953 |
| mo043 | h | Oficial de 1ª armador de ferro. (mão de obra) | 0.401 | 1098.52 | 440.507 |
| mo090 | h | Ajudante de armador de ferro. (mão de obra) | 0.401 | 645.44 | 258.821 |
| mo045 | h | Oficial de 1ª estruturista, em trabalhos de betonagem. (mão de obra) | 0.074 | 1098.52 | 81.290 |
| mo092 | h | Ajudante de estruturista, em trabalhos de betonagem. (mão de obra) | 0.297 | 645.44 | 191.696 |
| % | % | Custos directos complementares | 2 % | 28254.852 | 565.097 |
|  |  | Custos directos |  |  | 28819.949 |

Resíduos:
- colocação: mt50spa052b Pranchão de madeira de pinho, de 20x7,2 cm; factor de resíduo 1
- colocação: mt08eft015a Painel de aglomerado, hidrófugo, com uma das suas faces plastificada, de 10 mm de espessura; factor de resíduo 1
- colocação: mt08eve020; factor de resíduo 1
- colocação: mt50spa081a Escora metálica telescópica, até 3 m de altura; factor de resíduo 1
- colocação: mt08cim030b Madeira de pinho; factor de resíduo 1
- colocação: mt08var060 Pregos de aço de 20x100 mm; factor de resíduo 0.0045
- colocação: mt08dba010e Agente desmoldante biodegradável em fase aquosa MasterFinish RL 211 "MBCC de Sika", para betões com acabamento aparente; factor de resíduo 0.07
- colocação: mt07aco040e Aço em varões nervurados, A400 NR, fornecido em obra em varões sem elaborar, de vários diâmetros; factor de resíduo 0.0075
- colocação: mt08var050 Arame galvanizado para atar, de 1,30 mm de diâmetro; factor de resíduo 0.0038

## Recursos

**mt50spa052b** m Pranchão de madeira de pinho, de 20x7,2 cm
Dados técnicos: Custo energético 1124.755 MJ; Emissão de CO2 -15.401 kg; Código LER 17 02 01; Massa do elemento 8.28 kg; Volume 0.007527 m3

**mt08eft015a** m² Painel de aglomerado, hidrófugo, com uma das suas faces plastificada, de 10 mm de espessura
Dados técnicos: Custo energético 235.450 MJ; Emissão de CO2 3.003 kg; Código LER 17 02 01; Massa do elemento 7.15 kg; Volume 0.0065 m3

**mt08eve020** m² Sistema de cofragem para formação de degraus em lajes inclinadas de escada de betão armado
Dados técnicos: Custo energético 248.531 MJ; Emissão de CO2 -3.273 kg; Código LER 17 02 01; Massa do elemento 2.01666 kg; Volume 0.001833 m3

**mt50spa081a** Ud Escora metálica telescópica, até 3 m de altura
Dados técnicos: Custo energético 97.317 MJ; Emissão de CO2 5.049 kg; Código LER 17 04 05; Massa do elemento 9.9 kg; Volume 0.004714 m3

**mt08cim030b** m³ Madeira de pinho
Dados técnicos: Custo energético 7471.200 MJ; Emissão de CO2 -102.300 kg; Código LER 17 02 01; Massa do elemento 55 kg; Volume 0.05 m3

**mt08var060** kg Pregos de aço de 20x100 mm
Dados técnicos: Custo energético 9.830 MJ; Emissão de CO2 0.510 kg; Código LER 17 04 05; Massa do elemento 1 kg; Volume 0.000476 m3

**mt08dba010e** l Agente desmoldante biodegradável em fase aquosa MasterFinish RL 211 "MBCC de Sika", para betões com acabamento aparente
Dados técnicos: Custo energético 85.113 MJ; Emissão de CO2 4.608 kg; Código LER 17 09 04; Massa do elemento 0.96 kg; Volume 0.00064 m3
Resíduos:
- embalagem: re150104 Embalagens de metal. (componente de resíduo); rendimento 0.042 kg; Código LER 15 01 04; Massa do elemento 1 kg; Volume 0.001667 m3

**mt07aco020e** Ud Separador homologado para lajes de escada
Dados técnicos: Custo energético 1.105 MJ; Emissão de CO2 0.114 kg
Resíduos:
- embalagem: re150101 Embalagens de papel e cartão. (componente de resíduo); rendimento 0.072 kg; Código LER 15 01 01; Massa do elemento 1 kg; Volume 0.001333 m3

**mt07aco040e** kg Aço em varões nervurados, A400 NR, fornecido em obra em varões sem elaborar, de vários diâmetros
Dados técnicos: Custo energético 9.830 MJ; Emissão de CO2 0.510 kg; Código LER 17 04 05; Massa do elemento 1 kg; Volume 0.000476 m3

**mt08var050** kg Arame galvanizado para atar, de 1,30 mm de diâmetro
Dados técnicos: Custo energético 25.100 MJ; Emissão de CO2 2.560 kg; Código LER 17 04 05; Massa do elemento 1 kg; Volume 0.000476 m3

**mt10haf020fgnga** m³ Betão C25/30 (XC1(P); D12; S2; Cl 0,4), fabricado em central, segundo NP EN 206
Dados técnicos: Custo energético 1876.000 MJ; Emissão de CO2 234.500 kg; Código LER 17 01 01; Massa do elemento 2345 kg; Volume 1.563333 m3
