# Impermeabilização de ensoleiramento geral. Sistema Sándwich "MBCC de Sika"

- Propriedade do ficheiro: CYPE Ingenieros S.A.
- Formato: FIEBDC-3/2016
- Programa: Gerador de preços para construção civil. CYPE Ingenieros, S.A.
- Data: 25/10/2024
- Âmbito geográfico: Angola
- Moeda: AOA
- Custos indirectos: 3 %
- IVA: 18 %

## N Isolamentos e impermeabilizações

### NI Impermeabilizações

#### NIC Fundações

**NIC016** m² Impermeabilização de ensoleiramento geral. Sistema Sándwich "MBCC de Sika".
Impermeabilização de ensoleiramento geral, sistema Sándwich "MBCC de Sika". IMPERMEABILIZAÇÃO SOB O ENSOLEIRAMENTO: aplicação de argamassa impermeabilizante MasterSeal 501 "MBCC de Sika", em pó, através de polvilhamento manual, rendimento: 1 kg/m², antes de proceder à betonagem, com a armadura do ensoleiramento já montada, sobre o betão de limpeza previamente humedecido com água. IMPERMEABILIZAÇÃO SOBRE O ENSOLEIRMAMENTO: aplicação de argamassa impermeabilizante MasterSeal 501 "MBCC de Sika", em forma de leitada, através de espalhamento com escova, rendimento: 2 kg/m², em duas camadas, sobre o betão após ter ganho presa.
Inclui: Limpeza. Humedecimento da camada de betão de limpeza. Polvilhamento manual de argamassa seca sobre a camada de betão de limpeza. Espalhamento da leitada sobre o ensoleiramento.
Critério de medição de projecto: Superfície medida segundo documentação gráfica de Projecto.
Critério de medição de obra: Medir-se-á a superfície realmente executada segundo especificações de Projecto.

| Código | Un | Descrição | Rendimento | Preço | Importância |
|---|---|---|---|---|---|
| mt08aaa010a | m³ | Água. (material) | 0.005 | 283.51 | 1.418 |
| mt09bmr230d | kg | Argamassa impermeabilizante MasterSeal 501 "MBCC de Sika", segundo NP EN 1504-2, com resistência aos sulfatos, alta resistência a ciclos de gelo-degelo e efeito protector face à carbonatação. (material) | 3 | 291.07 | 873.210 |
| mo032 | h | Oficial de 1ª aplicador de produtos impermeabilizantes. (mão de obra) | 0.105 | 1055.59 | 110.837 |
| mo070 | h | Ajudante de aplicador de produtos impermeabilizantes. (mão de obra) | 0.105 | 620.64 | 65.167 |
| % | % | Custos directos complementares | 2 % | 1050.632 | 21.013 |
|  |  | Custos directos |  |  | 1071.645 |

Resíduos:
- colocação: mt09bmr230d; factor de resíduo 0.0066

## Recursos

**mt08aaa010a** m³ Água
Dados técnicos: Custo energético 60.000 MJ; Emissão de CO2 30.000 kg

**mt09bmr230d** kg Argamassa impermeabilizante MasterSeal 501 "MBCC de Sika"
Dados técnicos: Custo energético 3.898 MJ; Emissão de CO2 0.362 kg; Código LER 17 01 01; Massa do elemento 1 kg; Volume 0.000667 m3
Resíduos:
- embalagem: re150101 Embalagens de papel e cartão. (componente de resíduo); rendimento 0.014 kg; Código LER 15 01 01; Massa do elemento 1 kg; Volume 0.001333 m3
