# Impermeabilização líquida de varandas e terraços. Sistema MasterSeal Balcony 1336 "MBCC de Sika"

- Propriedade do ficheiro: CYPE Ingenieros S.A.
- Formato: FIEBDC-3/2016
- Programa: Gerador de preços para construção civil. CYPE Ingenieros, S.A.
- Data: 25/10/2024
- Âmbito geográfico: Angola
- Moeda: AOA
- Custos indirectos: 3 %
- IVA: 18 %

## N Isolamentos e impermeabilizações

### NL Impermeabilizações líquidas

#### NLG Coberturas, varandas e lavandarias

**NLG060** m² Impermeabilização líquida de varandas e terraços. Sistema MasterSeal Balcony 1336 "MBCC de Sika".
Impermeabilização líquida de varandas e terraços, sobre superfície suporte de betão. Sistema MasterSeal Balcony 1336 "MBCC de Sika" formado por camada de regularização com revestimento elástico impermeabilizante monocomponente, MasterSeal M 251 "MBCC de Sika", de cor vermelho RAL 3013, misturado com inerte de quartzo natural, MasterTop F1 "MBCC de Sika", como carga mineral (com uma proporção em peso 1:0,5), com prévia aplicação de MasterSeal M 251 "MBCC de Sika", de cor vermelho RAL 3013, diluído com 2% de xileno; e vedação da impermeabilização com revestimento elástico impermeabilizante monocomponente, MasterSeal M 251 "MBCC de Sika", de cor vermelho RAL 3013.
Inclui: Limpeza da superfície suporte. Aplicação de primário. Resolução dos pontos singulares. Aplicação da camada de regularização. Aplicação da camada de vedante.
Critério de medição de projecto: Superfície medida em projecção horizontal, segundo documentação gráfica de Projecto, desde as faces interiores dos parapeitos ou muretes perimetrais que a limitam.
Critério de medição de obra: Medir-se-á, em projecção horizontal, a superfície realmente executada segundo especificações de Projecto, desde as faces interiores dos parapeitos ou muretes perimetrais que a limitam.

| Código | Un | Descrição | Rendimento | Preço | Importância |
|---|---|---|---|---|---|
| mt15bas110b | kg | Revestimento elástico impermeabilizante monocomponente à base de resinas de poliuretano alifático com baixo conteúdo em dissolventes, MasterSeal M 251 "MBCC de Sika", de cor vermelho RAL 3013, para impermeabilização de coberturas, varandas e lavandarias, com resistência à intempérie, ao trânsito pedonal, às águas agressivas (água do mar e águas fecais), a vários ácidos diluídos, álcalis, óleos minerais e fuels, segundo EN 13813. (material) | 1.2 | 33529.95 | 40235.940 |
| mt15bas140a | l | Dissolvente à base de xileno. (material) | 0.006 | 12255.6 | 73.534 |
| mt15bas130a | kg | Inerte de quartzo natural, MasterTop F1 "MBCC de Sika", de granulometria compreendida entre 0,18 e 0,3 mm, para utilizar como carga mineral em combinação com resinas epóxi ou poliuretano. (material) | 0.25 | 1087.19 | 271.798 |
| mo032 | h | Oficial de 1ª aplicador de produtos impermeabilizantes. (mão de obra) | 0.157 | 1055.59 | 165.728 |
| mo070 | h | Ajudante de aplicador de produtos impermeabilizantes. (mão de obra) | 0.157 | 620.64 | 97.440 |
| % | % | Custos directos complementares | 2 % | 40844.440 | 816.889 |
|  |  | Custos directos |  |  | 41661.329 |

Resíduos:
- colocação: mt15bas110b; factor de resíduo 0.03
- colocação: mt15bas130a; factor de resíduo 0.003

## Recursos

**mt15bas110b** kg Revestimento elástico impermeabilizante monocomponente à base de resinas de poliuretano alifático com baixo conteúdo em
Dados técnicos: Custo energético 144.209 MJ; Emissão de CO2 7.002 kg; Código LER 17 09 04; Massa do elemento 1 kg; Volume 0.000667 m3
Resíduos:
- embalagem: re150104 Embalagens de metal. (componente de resíduo); rendimento 0.003 kg; Código LER 15 01 04; Massa do elemento 1 kg; Volume 0.001667 m3

**mt15bas130a** kg Inerte de quartzo natural
Dados técnicos: Custo energético 0.075 MJ; Emissão de CO2 0.004 kg; Código LER 01 04 08; Massa do elemento 1 kg; Volume 0.000667 m3
