# Reparação superficial e acabamento de sestrutura de betão, com argamassa à base de cimento, modificada com polímeros

- Propriedade do ficheiro: CYPE INGENIEROS, S.A.
- Formato: FIEBDC-3/2002
- Âmbito geográfico: Angola
- Moeda: AOA
- Custos indirectos: 3.00 %
- IVA: 18.00 %

## E Estruturas

### EH Betão armado

#### EHY Reparações

**EHY034** m² Reparação superficial e acabamento de sestrutura de betão, com argamassa à base de cimento, modificada com polímeros.
Aplicação manual de argamassa à base de cimento hidráulico, tixotrópica e modificada com polímeros, MasterEmaco N 205 FC "MBCC de Sika", de cor cinzento, com resistência à compressão aos 28 dias maior de 15 N/mm², classe R2, tipo PCC, segundo NP EN 1504-3, Euroclasse F de reacção ao fogo, segundo NP EN 13501-1, composta de cimento, resinas especiais e areia, em camada de 3 mm de espessura média, com acabamento superficial afagado com esponja ou talocha, para reparação de superfícies danificadas em estruturas de betão.
Inclui: Humedecimento da superfície suporte. Preparação da mistura. Aplicação do produto. Perfilamento de arestas. Cura.
Critério de medição de projecto: Superfície medida segundo documentação gráfica de Projecto.
Critério de medição de obra: Medir-se-á a superfície realmente executada segundo especificações de Projecto.

| Código | Un | Descrição | Rendimento | Preço | Importância |
|---|---|---|---|---|---|
| mt09reh094d | kg | Argamassa à base de cimento hidráulico, tixotrópica e modificada com polímeros, MasterEmaco N 205 FC "MBCC de Sika", de cor cinzento, com resistência à compressão aos 28 dias maior de 15 N/mm², classe R2, tipo PCC, segundo NP EN 1504-3, Euroclasse F de reacção ao fogo, segundo NP EN 13501-1, composta de cimento, resinas especiais e areia, com efeito protector face à carbonatação e resistência à intempérie, para reparação superficial e acabamento de estruturas de betão. (material) | 5.400 | 217.35 | 1173.69 |
| mo020 | h | Oficial de 1ª construção. (mão de obra) | 0.614 | 1055.59 | 648.13 |
| mo113 | h | Operário não qualificado construção. (mão de obra) | 0.614 | 596.70 | 366.37 |
| % | % | Custos directos complementares | 2 % | 2188.19 | 43.76 |
|  |  | Custos directos |  |  | 2231.95 |
