# Revestimento de pavimento industrial, sistema MasterTop PG "MBCC de Sika"

- Propriedade do ficheiro: CYPE INGENIEROS, S.A.
- Formato: FIEBDC-3/2002
- Âmbito geográfico: Angola
- Moeda: AOA
- Custos indirectos: 3.00 %
- IVA: 18.00 %

## R Revestimentos

### RS Pavimentos

#### RSI Sistemas de pavimentos industriais e decorativos

**RSI025** m² Revestimento de pavimento industrial, sistema MasterTop PG "MBCC de Sika".
Revestimento de pavimento industrial, realizado sobre base de betão endurecido, com o sistema MasterTop 135 PG "MBCC de Sika", apto para estacionamentos, em interiores, através da aplicação sucessiva de: argamassa, MasterEmaco P 200 "MBCC de Sika", como ponte de aderência, (2 kg/m²); camada base de 10 mm de espessura com argamassa fluida de presa rápida, MasterTop 135 PG "MBCC de Sika", CT - C60 - F10 - A6, segundo EN 13813, cor cinzento (20 kg/m²) e acabamento superficial através de afagamento e polimento mecânicos.
Critérios considerados na determinação do preço da unidade de obra: O preço não inclui a superfície suporte nem a execução e a vedação das juntas.
Inclui: Limpeza da superfície suporte. Implantação das juntas e panos de trabalho. Aplicação da argamassa. Aplicação da camada de desgaste. Espalhamento do líquido redutor da evaporação e melhorador superficial. Afagamento mecânico da superfície. Cura do betão. Limpeza final do pavimento.
Critério de medição de projecto: Superfície medida em projecção horizontal, segundo documentação gráfica de Projecto.
Critério de medição de obra: Medir-se-á, em projecção horizontal, a superfície realmente executada segundo especificações de Projecto.

| Código | Un | Descrição | Rendimento | Preço | Importância |
|---|---|---|---|---|---|
| mt09reh010d | kg | Argamassa, MasterEmaco P 200 "MBCC de Sika", à base de cimentos especiais, resinas e inertes seleccionados, permeável ao vapor de água e com alta resistência a ciclos de gelo-degelo, como ponte de aderência para materiais cimentícios sobre betão. (material) | 2.000 | 217.35 | 434.70 |
| mt09bnc015d | kg | Argamassa fluida de presa rápida, MasterTop 135 PG "MBCC de Sika", CT - C60 - F10 - A6, segundo EN 13813, cor cinzento, composta de cimento e aditivos, com resistência aos sulfatos, aos álcalis e à água do mar e uma resistência à abrasão segundo o método de Böhme EN 13892-3 de 6 cm³ / 50 cm². (material) | 20.000 | 187.11 | 3742.20 |
| mq06pym020 | h | Misturadora-bombeadora para argamassas autonivelantes. (equipamento) | 0.232 | 2950.66 | 684.55 |
| mq06fra010 | h | Talocha mecânica de betão. (equipamento) | 0.290 | 1535.19 | 445.21 |
| mq06aca030 | h | Polidora para pavimentos de betão, composta por pratos giratórios aos que se acoplam uma série de mós abrasivas diamantadas, refrigeradas com água, com sistema de aspiração. (equipamento) | 0.232 | 3832.97 | 889.25 |
| mo121 | h | Oficial de 1ª aplicador de pavimentos industriais. (mão de obra) | 1.207 | 1055.59 | 1274.10 |
| mo122 | h | Ajudante de aplicador de pavimentos industriais. (mão de obra) | 1.207 | 620.64 | 749.11 |
| % | % | Custos directos complementares | 2 % | 8219.12 | 164.38 |
|  |  | Custos directos |  |  | 8383.50 |
