# Sistema de cofragem para muro de cave

- Propriedade do ficheiro: CYPE Ingenieros S.A.
- Formato: FIEBDC-3/2016
- Programa: Gerador de preços para construção civil. CYPE Ingenieros, S.A.
- Data: 25/10/2024
- Âmbito geográfico: Angola
- Moeda: AOA
- Custos indirectos: 3 %
- IVA: 18 %

## C Fundações

### CC Contenções

#### CCS Muros de cave

**CCS020** m² Sistema de cofragem para muro de cave.
Montagem e desmontagem, de sistema de cofragem a uma face com acabamento para revestir, realizado com painéis metálicos modulares, amortizáveis em 150 utilizações, para formação de muro de betão armado, de até 3 m de altura e superfície plana, para contenção de terras. Inclusive; negativos para passagem dos tensores; elementos de sustentação, fixação e escoramento necessários para a sua estabilidade; e líquido descofrante MasterFinish RL 294 "MBCC de Sika", para evitar a aderência do betão à cofragem.
Inclui: Limpeza e preparação do plano de apoio. Marcação da disposição da cofragem na fundação. Marcação das juntas de construção e de dilatação. Colocação de negativos para passagem dos tensores. Montagem do sistema de cofragem. Colocação de elementos de sustentação, fixação e escoramento. Aprumo e nivelamento da cofragem. Desmontagem do sistema de cofragem. Limpeza e armazenamento da cofragem.
Critério de medição de projecto: Superfície de cofragem em contacto com o betão, medida segundo documentação gráfica de Projecto, sem deduzir aberturas menores que 1 m².
Critério de medição de obra: Medir-se-á a superfície de cofragem em contacto com o betão realmente executada segundo especificações de Projecto, sem deduzir aberturas menores que 1 m².

| Código | Un | Descrição | Rendimento | Preço | Importância |
|---|---|---|---|---|---|
| mt08eme070a | m² | Painéis metálicos modulares, para cofragem de muros de betão de até 3 m de altura. (material) | 0.007 | 37800.54 | 264.604 |
| mt08eme075a | Ud | Estrutura suporte de sistema de cofragem vertical, para muros de betão a uma face, de até 3 m de altura, formada por esquadros metálicos para estabilização e aprumo da superfície cofrante. (material) | 0.005 | 75601.1 | 378.006 |
| mt08dba010g | l | Agente desmoldante, à base de óleos especiais, emulsionante em água MasterFinish RL 294 "MBCC de Sika", para cofragens metálicas, fenólicas ou de madeira. (material) | 0.03 | 351.54 | 10.546 |
| mt08var204 | Ud | Negativos de PVC para passagem dos tensores da cofragem, de vários diâmetros e comprimentos. (material) | 0.4 | 255.15 | 102.060 |
| mo044 | h | Oficial de 1ª cofrador. (mão de obra) | 0.686 | 1098.52 | 753.585 |
| mo091 | h | Ajudante de cofrador. (mão de obra) | 0.764 | 645.44 | 493.116 |
| % | % | Custos directos complementares | 2 % | 2001.917 | 40.038 |
|  |  | Custos directos |  |  | 2041.955 |

Resíduos:
- colocação: mt08eme070a Painéis metálicos modulares, para cofragem de muros de betão de até 3 m de altura; factor de resíduo 1
- colocação: mt08dba010g; factor de resíduo 0.07

## Recursos

**mt08eme070a** m² Painéis metálicos modulares, para cofragem de muros de betão de até 3 m de altura
Dados técnicos: Custo energético 314.560 MJ; Emissão de CO2 16.320 kg; Código LER 17 04 05; Massa do elemento 32 kg; Volume 0.015238 m3

**mt08dba010g** l Agente desmoldante
Dados técnicos: Custo energético 82.642 MJ; Emissão de CO2 4.474 kg; Código LER 17 09 04; Massa do elemento 0.932 kg; Volume 0.000621 m3
Resíduos:
- embalagem: re150104 Embalagens de metal. (componente de resíduo); rendimento 0.042 kg; Código LER 15 01 04; Massa do elemento 1 kg; Volume 0.001667 m3
