# Fosso de ascensor

- Propriedade do ficheiro: CYPE Ingenieros S.A.
- Formato: FIEBDC-3/2016
- Programa: Gerador de preços para construção civil. CYPE Ingenieros, S.A.
- Data: 25/10/2024
- Âmbito geográfico: Angola
- Moeda: AOA
- Custos indirectos: 3 %
- IVA: 18 %

## C Fundações

### CV Elementos singulares

#### CVF Fosso do ascensor

**CVF010** m³ Fosso de ascensor.
Fosso de ascensor ao nível da fundação, através de caixa de betão armado, realizada com betão C25/30 (XC1(P); D12; S3; Cl 0,4) fabricado em central, e betonagem desde camião, e aço A400 NR, com uma quantidade aproximada de 50 kg/m³. Inclusive armaduras para execução das vigas perimetrais e dos reforços, armaduras de arranque, arame de atar, separadores e líquido descofrante MasterFinish RL 294 "MBCC de Sika", para evitar a aderência do betão à cofragem.
Critérios considerados na determinação do preço da unidade de obra: O preço inclui o montagem e desmontagem do sistema de cofragem e a elaboração e o montagem da armadura no local definitivo da sua colocação em obra.
Inclui: Implantação e traçado dos elementos. Colocação de separadores e fixação das armaduras. Montagem do sistema de cofragem. Betonagem e compactação do betão. Desmontagem do sistema de cofragem. Cura do betão.
Critério de medição de projecto: Volume medido sobre as secções teóricas de cálculo, segundo documentação gráfica de Projecto.
Critério de medição de obra: Medir-se-á o volume teórico executado segundo especificações de Projecto.

| Código | Un | Descrição | Rendimento | Preço | Importância |
|---|---|---|---|---|---|
| mt08eme040 | m² | Painéis metálicos de várias dimensões, para cofragem de elementos de betão. (material) | 0.025 | 9828.14 | 245.704 |
| mt50spa052b | m | Pranchão de madeira de pinho, de 20x7,2 cm. (material) | 0.1 | 7809.98 | 780.998 |
| mt50spa081a | Ud | Escora metálica telescópica, até 3 m de altura. (material) | 0.065 | 23785.75 | 1546.074 |
| mt08eme051a | m | Fita de aço galvanizado, para cofragem metálica. (material) | 0.5 | 54.82 | 27.410 |
| mt08var050 | kg | Arame galvanizado para atar, de 1,30 mm de diâmetro. (material) | 0.45 | 283.51 | 127.580 |
| mt08var060 | kg | Pregos de aço de 20x100 mm. (material) | 0.5 | 1653.77 | 826.885 |
| mt08dba010g | l | Agente desmoldante, à base de óleos especiais, emulsionante em água MasterFinish RL 294 "MBCC de Sika", para cofragens metálicas, fenólicas ou de madeira. (material) | 0.15 | 351.54 | 52.731 |
| mt07sep010ab | Ud | Separador homologado de plástico, para armaduras de fundações de vários diâmetros. (material) | 4 | 33.26 | 133.040 |
| mt07aco020d | Ud | Separador homologado para muros. (material) | 8 | 13.13 | 105.040 |
| mt07aco040e | kg | Aço em varões nervurados, A400 NR, fornecido em obra em varões sem elaborar, de vários diâmetros. (material) | 51 | 275.02 | 14026.020 |
| mt10haf020fgngc | m³ | Betão C25/30 (XC1(P); D12; S3; Cl 0,4), fabricado em central, segundo NP EN 206. (material) | 1.1 | 26778.64 | 29456.504 |
| mo044 | h | Oficial de 1ª cofrador. (mão de obra) | 2.338 | 1098.52 | 2568.340 |
| mo091 | h | Ajudante de cofrador. (mão de obra) | 3.118 | 645.44 | 2012.482 |
| mo043 | h | Oficial de 1ª armador de ferro. (mão de obra) | 0.499 | 1098.52 | 548.161 |
| mo090 | h | Ajudante de armador de ferro. (mão de obra) | 0.748 | 645.44 | 482.789 |
| mo045 | h | Oficial de 1ª estruturista, em trabalhos de betonagem. (mão de obra) | 0.39 | 1098.52 | 428.423 |
| mo092 | h | Ajudante de estruturista, em trabalhos de betonagem. (mão de obra) | 0.779 | 645.44 | 502.798 |
| % | % | Custos directos complementares | 2 % | 53870.979 | 1077.420 |
|  |  | Custos directos |  |  | 54948.399 |

Resíduos:
- colocação: mt08eme040 Painéis metálicos de várias dimensões, para cofragem de elementos de betão; factor de resíduo 1
- colocação: mt50spa052b Pranchão de madeira de pinho, de 20x7,2 cm; factor de resíduo 1
- colocação: mt50spa081a Escora metálica telescópica, até 3 m de altura; factor de resíduo 1
- colocação: mt08eme051a Fita de aço galvanizado, para cofragem metálica; factor de resíduo 1
- colocação: mt08var050 Arame galvanizado para atar, de 1,30 mm de diâmetro; factor de resíduo 0.0038
- colocação: mt08var060 Pregos de aço de 20x100 mm; factor de resíduo 0.0045
- colocação: mt08dba010g; factor de resíduo 0.07
- colocação: mt07aco040e Aço em varões nervurados, A400 NR, fornecido em obra em varões sem elaborar, de vários diâmetros; factor de resíduo 0.0075

## Recursos

**mt08eme040** m² Painéis metálicos de várias dimensões, para cofragem de elementos de betão
Dados técnicos: Custo energético 314.560 MJ; Emissão de CO2 16.320 kg; Código LER 17 04 05; Massa do elemento 32 kg; Volume 0.015238 m3

**mt50spa052b** m Pranchão de madeira de pinho, de 20x7,2 cm
Dados técnicos: Custo energético 1124.755 MJ; Emissão de CO2 -15.401 kg; Código LER 17 02 01; Massa do elemento 8.28 kg; Volume 0.007527 m3

**mt50spa081a** Ud Escora metálica telescópica, até 3 m de altura
Dados técnicos: Custo energético 97.317 MJ; Emissão de CO2 5.049 kg; Código LER 17 04 05; Massa do elemento 9.9 kg; Volume 0.004714 m3

**mt08eme051a** m Fita de aço galvanizado, para cofragem metálica
Dados técnicos: Custo energético 3.93e-05 MJ; Emissão de CO2 2.04e-06 kg; Código LER 17 04 05; Massa do elemento 0.000004 kg

**mt08var050** kg Arame galvanizado para atar, de 1,30 mm de diâmetro
Dados técnicos: Custo energético 25.100 MJ; Emissão de CO2 2.560 kg; Código LER 17 04 05; Massa do elemento 1 kg; Volume 0.000476 m3

**mt08var060** kg Pregos de aço de 20x100 mm
Dados técnicos: Custo energético 9.830 MJ; Emissão de CO2 0.510 kg; Código LER 17 04 05; Massa do elemento 1 kg; Volume 0.000476 m3

**mt08dba010g** l Agente desmoldante
Dados técnicos: Custo energético 82.642 MJ; Emissão de CO2 4.474 kg; Código LER 17 09 04; Massa do elemento 0.932 kg; Volume 0.000621 m3
Resíduos:
- embalagem: re150104 Embalagens de metal. (componente de resíduo); rendimento 0.042 kg; Código LER 15 01 04; Massa do elemento 1 kg; Volume 0.001667 m3

**mt07sep010ab** Ud Separador homologado de plástico, para armaduras de fundações de vários diâmetros
Dados técnicos: Custo energético 1.105 MJ; Emissão de CO2 0.114 kg
Resíduos:
- embalagem: re150101 Embalagens de papel e cartão. (componente de resíduo); rendimento 0.072 kg; Código LER 15 01 01; Massa do elemento 1 kg; Volume 0.001333 m3

**mt07aco020d** Ud Separador homologado para muros
Dados técnicos: Custo energético 1.105 MJ; Emissão de CO2 0.114 kg
Resíduos:
- embalagem: re150101 Embalagens de papel e cartão; rendimento 0.072 kg

**mt07aco040e** kg Aço em varões nervurados, A400 NR, fornecido em obra em varões sem elaborar, de vários diâmetros
Dados técnicos: Custo energético 9.830 MJ; Emissão de CO2 0.510 kg; Código LER 17 04 05; Massa do elemento 1 kg; Volume 0.000476 m3

**mt10haf020fgngc** m³ Betão C25/30 (XC1(P); D12; S3; Cl 0,4), fabricado em central, segundo NP EN 206
Dados técnicos: Custo energético 1876.000 MJ; Emissão de CO2 234.500 kg; Código LER 17 01 01; Massa do elemento 2345 kg; Volume 1.563333 m3
