# Pilar rectangular ou quadrado de betão armado

- Propriedade do ficheiro: CYPE Ingenieros S.A.
- Formato: FIEBDC-3/2016
- Programa: Gerador de preços para construção civil. CYPE Ingenieros, S.A.
- Data: 25/10/2024
- Âmbito geográfico: Angola
- Moeda: AOA
- Custos indirectos: 3 %
- IVA: 18 %

## E Estruturas

### EH Betão armado

#### EHS Pilares

**EHS010** m³ Pilar rectangular ou quadrado de betão armado.
Pilar de secção rectangular ou quadrada de betão armado, de 30x30 cm de secção média, realizado com betão C25/30 (XC1(P); D12; S3; Cl 0,4) fabricado em central, e betonagem com grua, e aço A400 NR, com uma quantidade aproximada de 120 kg/m³; montagem e desmontagem de sistema de cofragem, com acabamento para revestir, em piso de até 3 m de altura livre, formado por: superfície cofrante de chapas metálicas, amortizáveis em 50 utilizações e estrutura suporte vertical de escoras metálicas, amortizáveis em 150 utilizações. Inclusive arame de atar, separadores, líquido descofrante MasterFinish RL 294 "MBCC de Sika", para evitar a aderência do betão à cofragem e perfis quebra arestas para biselamento de cantos.
Critérios considerados na determinação do preço da unidade de obra: O preço inclui a elaboração da armadura (corte, dobragem e moldagem de elementos) no estaleiro da obra e a montagem no lugar definitivo da sua colocação em obra.
Inclui: Marcação. Colocação das armaduras com separadores homologados. Montagem do sistema de cofragem. Betonagem e compactação do betão. Desmontagem do sistema de cofragem. Cura do betão.
Critério de medição de projecto: Volume medido segundo documentação gráfica de Projecto.
Critério de medição de obra: Medir-se-á o volume realmente executado segundo especificações de Projecto.

| Código | Un | Descrição | Rendimento | Preço | Importância |
|---|---|---|---|---|---|
| mt07sep010ac | Ud | Separador homologado de plástico, para armaduras de pilares de vários diâmetros. (material) | 12 | 17.38 | 208.560 |
| mt07aco040e | kg | Aço em varões nervurados, A400 NR, fornecido em obra em varões sem elaborar, de vários diâmetros. (material) | 126 | 275.02 | 34652.520 |
| mt08var050 | kg | Arame galvanizado para atar, de 1,30 mm de diâmetro. (material) | 0.84 | 283.51 | 238.148 |
| mt08eup010b | m² | Chapa metálica de 50x50 cm, para cofragem de pilares de betão armado de secção rectangular ou quadrada, de até 3 m de altura, inclusive acessórios de montagem. (material) | 0.32 | 9072.13 | 2903.082 |
| mt50spa081a | Ud | Escora metálica telescópica, até 3 m de altura. (material) | 0.099 | 23785.75 | 2354.789 |
| mt08var040a | Ud | Perfil quebra arestas de PVC, de várias dimensões e 2500 mm de comprimento. (material) | 17.8 | 103.95 | 1850.310 |
| mt08dba010g | l | Agente desmoldante, à base de óleos especiais, emulsionante em água MasterFinish RL 294 "MBCC de Sika", para cofragens metálicas, fenólicas ou de madeira. (material) | 0.4 | 351.54 | 140.616 |
| mt10haf020fgngc | m³ | Betão C25/30 (XC1(P); D12; S3; Cl 0,4), fabricado em central, segundo NP EN 206. (material) | 1.05 | 26778.64 | 28117.572 |
| mo044 | h | Oficial de 1ª cofrador. (mão de obra) | 7.69 | 1098.52 | 8447.619 |
| mo091 | h | Ajudante de cofrador. (mão de obra) | 8.789 | 645.44 | 5672.772 |
| mo043 | h | Oficial de 1ª armador de ferro. (mão de obra) | 1.396 | 1098.52 | 1533.534 |
| mo090 | h | Ajudante de armador de ferro. (mão de obra) | 1.551 | 645.44 | 1001.077 |
| mo045 | h | Oficial de 1ª estruturista, em trabalhos de betonagem. (mão de obra) | 0.582 | 1098.52 | 639.339 |
| mo092 | h | Ajudante de estruturista, em trabalhos de betonagem. (mão de obra) | 2.343 | 645.44 | 1512.266 |
| % | % | Custos directos complementares | 2 % | 89272.204 | 1785.444 |
|  |  | Custos directos |  |  | 91057.648 |

Resíduos:
- colocação: mt07aco040e Aço em varões nervurados, A400 NR, fornecido em obra em varões sem elaborar, de vários diâmetros; factor de resíduo 0.0075
- colocação: mt08var050 Arame galvanizado para atar, de 1,30 mm de diâmetro; factor de resíduo 0.0038
- colocação: mt08eup010b; factor de resíduo 1
- colocação: mt50spa081a Escora metálica telescópica, até 3 m de altura; factor de resíduo 1
- colocação: mt08var040a Perfil quebra arestas de PVC, de várias dimensões e 2500 mm de comprimento; factor de resíduo 1
- colocação: mt08dba010g; factor de resíduo 0.07

## Recursos

**mt07sep010ac** Ud Separador homologado de plástico, para armaduras de pilares de vários diâmetros
Dados técnicos: Custo energético 1.105 MJ; Emissão de CO2 0.114 kg
Resíduos:
- embalagem: re150101 Embalagens de papel e cartão. (componente de resíduo); rendimento 0.072 kg; Código LER 15 01 01; Massa do elemento 1 kg; Volume 0.001333 m3

**mt07aco040e** kg Aço em varões nervurados, A400 NR, fornecido em obra em varões sem elaborar, de vários diâmetros
Dados técnicos: Custo energético 9.830 MJ; Emissão de CO2 0.510 kg; Código LER 17 04 05; Massa do elemento 1 kg; Volume 0.000476 m3

**mt08var050** kg Arame galvanizado para atar, de 1,30 mm de diâmetro
Dados técnicos: Custo energético 25.100 MJ; Emissão de CO2 2.560 kg; Código LER 17 04 05; Massa do elemento 1 kg; Volume 0.000476 m3

**mt08eup010b** m² Chapa metálica de 50x50 cm
Dados técnicos: Custo energético 314.560 MJ; Emissão de CO2 16.320 kg; Código LER 17 04 05; Massa do elemento 32 kg; Volume 0.015238 m3

**mt50spa081a** Ud Escora metálica telescópica, até 3 m de altura
Dados técnicos: Custo energético 97.317 MJ; Emissão de CO2 5.049 kg; Código LER 17 04 05; Massa do elemento 9.9 kg; Volume 0.004714 m3

**mt08var040a** Ud Perfil quebra arestas de PVC, de várias dimensões e 2500 mm de comprimento
Dados técnicos: Custo energético 7.989 MJ; Emissão de CO2 0.906 kg; Código LER 17 02 03; Massa do elemento 0.18 kg; Volume 0.0003 m3
Resíduos:
- embalagem: re150101 Embalagens de papel e cartão; rendimento 0.032 kg

**mt08dba010g** l Agente desmoldante
Dados técnicos: Custo energético 82.642 MJ; Emissão de CO2 4.474 kg; Código LER 17 09 04; Massa do elemento 0.932 kg; Volume 0.000621 m3
Resíduos:
- embalagem: re150104 Embalagens de metal. (componente de resíduo); rendimento 0.042 kg; Código LER 15 01 04; Massa do elemento 1 kg; Volume 0.001667 m3

**mt10haf020fgngc** m³ Betão C25/30 (XC1(P); D12; S3; Cl 0,4), fabricado em central, segundo NP EN 206
Dados técnicos: Custo energético 1876.000 MJ; Emissão de CO2 234.500 kg; Código LER 17 01 01; Massa do elemento 2345 kg; Volume 1.563333 m3
