# Reparação de revestimento de argamassa com defeitos superficiais, com argamassa acrílica

- Propriedade do ficheiro: CYPE Ingenieros S.A.
- Formato: FIEBDC-3/2016
- Programa: Gerador de preços para construção civil. CYPE Ingenieros, S.A.
- Data: 25/10/2024
- Âmbito geográfico: Angola
- Moeda: AOA
- Custos indirectos: 3 %
- IVA: 18 %

## R Revestimentos

### RY Preparações, protecções, reparações e reforços de revestimentos

#### RYY Reparações

**RYY010** m² Reparação de revestimento de argamassa com defeitos superficiais, com argamassa acrílica.
Reparação de revestimento de argamassa com defeitos superficiais através da aplicação de camada de argamassa à base de cimento hidráulico, tixotrópica e modificada com polímeros, MasterEmaco N 205 FC "MBCC de Sika", de cor cinzento, com resistência à compressão aos 28 dias maior de 15 N/mm², classe R2, tipo PCC, segundo NP EN 1504-3, Euroclasse F de reacção ao fogo, segundo NP EN 13501-1, de 3 mm de espessura média, com um rendimento de 5,4 kg/m², para proceder posteriormente ao seu acabamento final (não incluído neste preço). Inclusive humedecimento prévio do suporte.
Inclui: Humidificação do suporte. Aplicação da camada de argamassa.
Critério de medição de projecto: Superfície medida segundo documentação gráfica de Projecto.
Critério de medição de obra: Medir-se-á a superfície realmente executada segundo especificações de Projecto.

| Código | Un | Descrição | Rendimento | Preço | Importância |
|---|---|---|---|---|---|
| mt09reh094d | kg | Argamassa à base de cimento hidráulico, tixotrópica e modificada com polímeros, MasterEmaco N 205 FC "MBCC de Sika", de cor cinzento, com resistência à compressão aos 28 dias maior de 15 N/mm², classe R2, tipo PCC, segundo NP EN 1504-3, Euroclasse F de reacção ao fogo, segundo NP EN 13501-1, composta de cimento, resinas especiais e areia, com efeito protector face à carbonatação e resistência à intempérie, para reparação superficial e acabamento de estruturas de betão. (material) | 5.4 | 217.35 | 1173.690 |
| mo039 | h | Oficial de 1ª rebocador. (mão de obra) | 0.145 | 1055.59 | 153.061 |
| mo111 | h | Operário especializado rebocador. (mão de obra) | 0.145 | 616.23 | 89.353 |
| % | % | Custos directos complementares | 2 % | 1416.104 | 28.322 |
|  |  | Custos directos |  |  | 1444.426 |

Resíduos:
- colocação: mt09reh094d; factor de resíduo 0.0063

## Recursos

**mt09reh094d** kg Argamassa à base de cimento hidráulico
Dados técnicos: Custo energético 2.394 MJ; Emissão de CO2 0.194 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3
