# Unidade interior de ar condicionado com distribuição por conduta rectangular

- Propriedade do ficheiro: CYPE INGENIEROS, S.A.
- Formato: FIEBDC-3/2002
- Âmbito geográfico: Angola
- Moeda: AOA
- Custos indirectos: 3.00 %
- IVA: 18.00 %

## I Instalações

### IB Sistemas de climatização

#### IBL Sistema VRF (Mitsubishi Electric)

**IBL620** Ud Unidade interior de ar condicionado com distribuição por conduta rectangular.
Unidade interior de ar condicionado com distribuição por conduta rectangular, sistema ar-ar multi-split, com caudal variável de refrigerante, para gás R-410A, gama City Multi, modelo PEFY-M20VMA-A1 "MITSUBISHI ELECTRIC", potência frigorífica nominal 2,2 kW (temperatura de bolbo seco de ar interior 27°C, temperatura de bolbo húmido de ar interior 19°C) potência calorífica nominal 2,5 kW (temperatura de bolbo seco de ar interior 20°C), consumo eléctrico nominal em arrefecimento 0,032 kW, consumo eléctrico nominal em aquecimento 0,03 kW, de 250x700x732 mm, peso 21 kg, compatível com sistema de zonamento inteligente, com ventilador de três velocidades, pressão sonora a velocidade baixa 21 dBA, caudal de ar a velocidade alta 8,5 m³/min, pressão estática disponível nominal 50 Pa, aspiração de ar traseira ou inferior e bomba de drenagem. Regulação: controlo remoto por cabo, ligável ao bus M-Net, modelo PAR-U02MEDA-J. Inclusive elementos para suspensão ao tecto.
Critérios considerados na determinação do preço da unidade de obra: O preço não inclui a canalização nem a cablagem eléctrica de alimentação.
Inclui: Marcação. Colocação e fixação. Ligação às linhas frigoríficas. Ligação à rede eléctrica. Colocação e fixação do tubo entre a unidade interior e o controlo remoto por cabo. Colocação de cabos entre a unidade interior e o controlo remoto por cabo. Ligação de cabos entre a unidade interior e o controlo remoto por cabo. Ligação à rede de drenagem. Colocação em funcionamento.
Critério de medição de projecto: Número de unidades previstas, segundo documentação gráfica de Projecto.
Critério de medição de obra: Medir-se-á o número de unidades realmente executadas segundo especificações de Projecto.

| Código | Un | Descrição | Rendimento | Preço | Importância |
|---|---|---|---|---|---|
| mt42mee201a | Ud | Unidade interior de ar condicionado com distribuição por conduta rectangular, sistema ar-ar multi-split, com caudal variável de refrigerante, para gás R-410A, gama City Multi, modelo PEFY-M20VMA-A1 "MITSUBISHI ELECTRIC", potência frigorífica nominal 2,2 kW (temperatura de bolbo seco de ar interior 27°C, temperatura de bolbo húmido de ar interior 19°C) potência calorífica nominal 2,5 kW (temperatura de bolbo seco de ar interior 20°C), consumo eléctrico nominal em arrefecimento 0,032 kW, consumo eléctrico nominal em aquecimento 0,03 kW, de 250x700x732 mm, peso 21 kg, compatível com sistema de zonamento inteligente, com ventilador de três velocidades, pressão sonora a velocidade baixa 21 dBA, caudal de ar a velocidade alta 8,5 m³/min, pressão estática disponível nominal 50 Pa, aspiração de ar traseira ou inferior e bomba de drenagem. (material) | 1.000 | 2082958.45 | 2082958.45 |
| mt42www090 | Ud | Kit de suportes para suspensão ao tecto, formado por quatro varões roscados de aço galvanizado, com as correspondentes buchas, porcas e anilhas. (material) | 1.000 | 27179.77 | 27179.77 |
| mt42mee810a | Ud | Controlo remoto por cabo, ligável ao bus M-Net, modelo PAR-U02MEDA-J "MITSUBISHI ELECTRIC", 140x25x120 mm, com ecrã táctil LCD retroiluminado com matriz de pontos, indicador do estado de funcionamento com LED multicor configurável (10 cores disponíveis), sonda de temperatura ambiente, função de duplo setpoint de temperatura, função para/arranque, e 8 acções programáveis para cada dia da semana. (material) | 1.000 | 428699.04 | 428699.04 |
| mt35tpt010ke | m | Tubo rígido de PVC VD-F de 16 mm de diâmetro exterior e 2 mm de espessura. Resistência à compressão 1250 N, resistência ao impacto 6 joules, temperatura de trabalho -25°C até 90°C, classificação 4442, segundo NP EN 61386-1 e NP EN 61386-21, com o preço incrementado em 20% relativamente a acessórios e peças especiais. (material) | 3.000 | 2128.32 | 6384.96 |
| mt42mee760 | m | Cabo bus de comunicações, de 2 fios, de 0,5 mm² de secção por fio. (material) | 3.000 | 3706.33 | 11118.99 |
| mo005 | h | Oficial de 1ª instalador de ar condicionado. (mão de obra) | 1.338 | 1132.39 | 1515.14 |
| mo104 | h | Ajudante de instalador de ar condicionado. (mão de obra) | 1.338 | 646.62 | 865.18 |
| % | % | Custos directos complementares | 2 % | 2558721.53 | 51174.43 |
|  |  | Custos directos |  |  | 2609895.96 |
