# Purificador de ar

- Propriedade do ficheiro: CYPE INGENIEROS, S.A.
- Formato: FIEBDC-3/2002
- Âmbito geográfico: Angola
- Moeda: AOA
- Custos indirectos: 3.00 %
- IVA: 18.00 %

## I Instalações

### IV Ventilação

#### IVP Purificadores de ar

**IVP010** Ud Purificador de ar.
Purificador de ar, modelo MA-E85R "MITSUBISHI ELECTRIC", caudal de ar 8,5 m³/min, CADR (Clean Air Delivery Rate) 508 m³/h, nível sonoro mínimo/máximo: 22/55 dBA, dimensões 547x425x244 mm, peso 9,9 kg, com pré-filtro com função de autolimpeza, filtro HEPA PM2.5 de camada dupla, filtro de carvão activo, filtro com catalizador de platina, sensor de sujidade, indicador de sujidade, rotação das lâminas para orientar o fluxo de ar. Totalmente montado, ligado e colocado em funcionamento pela empresa instaladora para a verificação do seu correcto funcionamento.
Inclui: Implantação da unidade. Colocação e fixação da unidade.
Critério de medição de projecto: Número de unidades previstas, segundo documentação gráfica de Projecto.
Critério de medição de obra: Medir-se-á o número de unidades realmente executadas segundo especificações de Projecto.

| Código | Un | Descrição | Rendimento | Preço | Importância |
|---|---|---|---|---|---|
| mt42mee015a | Ud | Purificador de ar, modelo MA-E85R "MITSUBISHI ELECTRIC", caudal de ar 8,5 m³/min, CADR (Clean Air Delivery Rate) 508 m³/h, nível sonoro mínimo/máximo: 22/55 dBA, dimensões 547x425x244 mm, peso 9,9 kg, com pré-filtro com função de autolimpeza, filtro HEPA PM2.5 de camada dupla, filtro de carvão activo, filtro com catalizador de platina, sensor de sujidade, indicador de sujidade, rotação das lâminas para orientar o fluxo de ar. (material) | 1.000 | 707909.36 | 707909.36 |
| mo011 | h | Oficial de 1ª montador. (mão de obra) | 0.425 | 1084.69 | 460.99 |
| mo080 | h | Ajudante de montador. (mão de obra) | 0.425 | 620.64 | 263.77 |
| % | % | Custos directos complementares | 2 % | 708634.12 | 14172.68 |
|  |  | Custos directos |  |  | 722806.80 |
