# Deslocamento vertical de fresadora

- Propriedade do ficheiro: CYPE INGENIEROS, S.A.
- Formato: FIEBDC-3/2002
- Âmbito geográfico: Angola
- Moeda: AOA
- Custos indirectos: 3.00 %
- IVA: 18.00 %

## C Fundações

### CC Contenções

#### CCP Paredes moldadas

**CCP072** h Deslocamento vertical de fresadora.
Deslocamento vertical, de subida ou de descida em obra de fresadora através de autogrua, desde a cota zero até à cota de cave correspondente, para a regularização dos paramentos verticais do tardoz da parede moldada, e para a execução do rebaixe nos encontros com lajes de cave e ensoleiramento geral.
Inclui: Deslocamento vertical do equipamento.
Critério de medição de projecto: Tempo estimado.
Critério de medição de obra: Amortização em forma de aluguer por horas, segundo as condições definidas no contrato subscrito com a empresa fornecedora.

| Código | Un | Descrição | Rendimento | Preço | Importância |
|---|---|---|---|---|---|
| mq07gte010d | h | Autogrua de braço telescópico com uma capacidade de elevação de 40 t e 35 m de altura máxima de trabalho. (equipamento) | 1.000 | 23921.08 | 23921.08 |
| % | % | Custos directos complementares | 2 % | 23921.08 | 478.42 |
|  |  | Custos directos |  |  | 24399.50 |
