# Demolição de muro de betão armado

- Propriedade do ficheiro: CYPE INGENIEROS, S.A.
- Formato: FIEBDC-3/2002
- Âmbito geográfico: Angola
- Moeda: AOA
- Custos indirectos: 3.00 %
- IVA: 18.00 %

## D Demolições

### DD Fundações

#### DDC Contenções

**DDC020** m³ Demolição de muro de betão armado.
Demolição de muro de contenção de betão armado com martelo pneumático e equipamento de oxicorte, e carga mecânica para camião ou contentor.
Inclui: Demolição do elemento. Corte das armaduras. Fragmentação do entulho em peças manejáveis. Remoção e acumulação de entulho. Limpeza dos restos da obra. Carga mecânica de entulho para camião ou contentor.
Critério de medição de projecto: Volume medido segundo documentação gráfica de Projecto.
Critério de medição de obra: Será medido o volume realmente demolido segundo especificações de Projecto.

| Código | Un | Descrição | Rendimento | Preço | Importância |
|---|---|---|---|---|---|
| mq05mai030 | h | Martelo pneumático. (equipamento) | 4.000 | 1235.42 | 4941.68 |
| mq05pdm010a | h | Compressor portátil eléctrico 2 m³/min de caudal. (equipamento) | 2.000 | 1153.66 | 2307.32 |
| mq01ret010 | h | Miniretroescavadora sobre pneus de 15 kW. (equipamento) | 0.140 | 12399.60 | 1735.94 |
| mq08sol010 | h | Equipamento de oxicorte, com acetileno como combustível e oxigénio como comburente. (equipamento) | 1.200 | 2231.63 | 2677.96 |
| mo019 | h | Oficial de 1ª soldador. (mão de obra) | 1.574 | 1069.43 | 1683.28 |
| mo112 | h | Operário especializado construção. (mão de obra) | 3.934 | 606.46 | 2385.81 |
| mo113 | h | Operário não qualificado construção. (mão de obra) | 2.623 | 596.70 | 1565.14 |
| % | % | Custos directos complementares | 2 % | 17297.13 | 345.94 |
|  |  | Custos directos |  |  | 17643.07 |
