# Corte de laje de betão armado com ferramentas diamantadas

- Propriedade do ficheiro: CYPE INGENIEROS, S.A.
- Formato: FIEBDC-3/2002
- Âmbito geográfico: Angola
- Moeda: AOA
- Custos indirectos: 3.00 %
- IVA: 18.00 %

## D Demolições

### DE Estruturas

#### DEH Betão

**DEH022** m² Corte de laje de betão armado com ferramentas diamantadas.
Corte molhado de laje aligeirada de betão armado com nervuras "in situ", superfície entre vigas de abobadilhas cerâmicas ou de betão e camada de compressão de betão, com fio diamantado, remoção prévia do pavimento e da sua base, e carga manual para camião ou contentor.
Critérios considerados na determinação do preço da unidade de obra: O preço não inclui a remoção do pavimento.
Inclui: Implantação da superfície da laje a demolir. Corte do elemento. Fragmentação do entulho em peças manejáveis. Remoção e acumulação de entulho. Limpeza dos restos da obra. Carga manual de entulho para camião ou contentor.
Critério de medição de projecto: Superfície medida segundo documentação gráfica de Projecto.
Critério de medição de obra: Medir-se-á a superfície realmente executada segundo especificações de Projecto.

| Código | Un | Descrição | Rendimento | Preço | Importância |
|---|---|---|---|---|---|
| mt51cpd020d | m² | Corte em ambiente húmido com fio diamantado, em lajes de betão armado ou pré-fabricado. (material) | 1.000 | 213123.09 | 213123.09 |
| mo113 | h | Operário não qualificado construção. (mão de obra) | 0.918 | 622.83 | 571.76 |
| % | % | Custos directos complementares | 2 % | 213694.85 | 4273.90 |
|  |  | Custos directos |  |  | 217968.75 |
