# Demolição de parapeito

- Propriedade do ficheiro: CYPE INGENIEROS, S.A.
- Formato: FIEBDC-3/2002
- Âmbito geográfico: Angola
- Moeda: AOA
- Custos indirectos: 3.00 %
- IVA: 18.00 %

## D Demolições

### DH Remates

#### DHE Exteriores

**DHE100** m Demolição de parapeito.
Remoção de parapeito metálico localizado entre as ombreiras do vão cobrindo a parte inferior das janelas e picagem do material de fixação aderido à sua superfície, com meios manuais e recuperação, armazenamento e colocação do material no mesmo local, sem deteriorar os elementos construtivos contíguos, e carga manual para camião ou contentor.
Inclui: Remoção do elemento. Classificação e etiquetagem. Armazenamento dos materiais a reutilizar. Reposição do elemento. Remoção e acumulação dos restos de obra. Limpeza dos restos da obra. Carga manual dos restos de obra para camião ou contentor.
Critério de medição de projecto: Comprimento medido segundo documentação gráfica de Projecto.
Critério de medição de obra: Será medido o comprimento realmente desmontado segundo especificações de Projecto.

| Código | Un | Descrição | Rendimento | Preço | Importância |
|---|---|---|---|---|---|
| mt08aaa010a | m³ | Água. (material) | 0.006 | 283.51 | 1.70 |
| mt01arg005a | t | Areia de pedreira, para argamassa preparada em obra. (material) | 0.012 | 3024.04 | 36.29 |
| mt08cem000l | kg | Cimento cinzento em sacos. (material) | 3.600 | 18.90 | 68.04 |
| mt08adt010 | kg | Aditivo hidrófugo para impermeabilização de argamassas ou betões. (material) | 0.072 | 226.80 | 16.33 |
| mt20wwa010 | kg | Cola resina epóxi. (material) | 0.360 | 7202.64 | 2592.95 |
| mt20wwa020 | m | Vedação com silicone neutro, de 7 mm de espessura média. (material) | 2.800 | 1223.09 | 3424.65 |
| mt20wwa021 | m | Vedação com adesivo a frio especial para metais. (material) | 2.800 | 1482.53 | 4151.08 |
| mq06hor010 | h | Betoneira eléctrica com uma capacidade de amassadura de 160 l. (equipamento) | 0.016 | 932.73 | 14.92 |
| mo020 | h | Oficial de 1ª construção. (mão de obra) | 0.527 | 1055.59 | 556.30 |
| mo113 | h | Operário não qualificado construção. (mão de obra) | 0.323 | 596.70 | 192.73 |
| % | % | Custos directos complementares | 2 % | 11054.99 | 221.10 |
|  |  | Custos directos |  |  | 11276.09 |
