# Desmontagem de esquentador ou termoacumulador individual

- Propriedade do ficheiro: CYPE INGENIEROS, S.A.
- Formato: FIEBDC-3/2002
- Âmbito geográfico: Angola
- Moeda: AOA
- Custos indirectos: 3.00 %
- IVA: 18.00 %

## D Demolições

### DI Instalações

#### DIC Aquecimento, climatização e A.Q.S.

**DIC040** Ud Desmontagem de esquentador ou termoacumulador individual.
Desmontagem de esquentador eléctrico de 50 kg de peso máximo, com meios manuais, e recuperação de material para localização posterior em outro local, e carga manual para camião ou contentor.
Critérios considerados na determinação do preço da unidade de obra: O preço inclui o desmontagem dos acessórios e dos suportes de fixação e a obturação das condutas conectadas ao elemento.
Inclui: Desmontagem do elemento. Obturação das tubagens ligadas ao elemento. Classificação e etiquetagem. Armazenamento dos materiais a reutilizar. Carga manual do material a reutilizar para camião. Remoção e acumulação dos restos de obra. Limpeza dos restos da obra. Carga manual dos restos de obra para camião ou contentor.
Critério de medição de projecto: Número de unidades previstas, segundo documentação gráfica de Projecto.
Critério de medição de obra: Será medido o número de unidades realmente desmontadas segundo especificações de Projecto.

| Código | Un | Descrição | Rendimento | Preço | Importância |
|---|---|---|---|---|---|
| mo004 | h | Oficial de 1ª instalador de aquecimento. (mão de obra) | 1.416 | 1057.30 | 1497.14 |
| mo103 | h | Ajudante de instalador de aquecimento. (mão de obra) | 1.416 | 603.82 | 855.01 |
| % | % | Custos directos complementares | 2 % | 2352.15 | 47.04 |
|  |  | Custos directos |  |  | 2399.19 |
