# Desmontagem de unidade de ar condicionado

- Propriedade do ficheiro: CYPE INGENIEROS, S.A.
- Formato: FIEBDC-3/2002
- Âmbito geográfico: Angola
- Moeda: AOA
- Custos indirectos: 3.00 %
- IVA: 18.00 %

## D Demolições

### DI Instalações

#### DIC Aquecimento, climatização e A.Q.S.

**DIC030** Ud Desmontagem de unidade de ar condicionado.
Desmontagem de unidade interior de sistema de ar condicionado, de parede, de 50 kg de peso máximo, com meios manuais, e carga manual para camião ou contentor.
Critérios considerados na determinação do preço da unidade de obra: O preço inclui o desmontagem dos acessórios e dos suportes de fixação e a obturação das condutas conectadas ao elemento.
Inclui: Desmontagem do elemento. Obturação das tubagens ligadas ao elemento. Remoção e armazenamento do material desmontado. Limpeza dos restos da obra. Carga manual do material desmontado e restos da obra para camião ou contentor.
Critério de medição de projecto: Número de unidades previstas, segundo documentação gráfica de Projecto.
Critério de medição de obra: Será medido o número de unidades realmente desmontadas segundo especificações de Projecto.

| Código | Un | Descrição | Rendimento | Preço | Importância |
|---|---|---|---|---|---|
| mo004 | h | Oficial de 1ª instalador de aquecimento. (mão de obra) | 2.098 | 1132.39 | 2375.75 |
| mo103 | h | Ajudante de instalador de aquecimento. (mão de obra) | 2.098 | 646.62 | 1356.61 |
| mo113 | h | Operário não qualificado construção. (mão de obra) | 0.656 | 622.83 | 408.58 |
| % | % | Custos directos complementares | 2 % | 4140.94 | 82.82 |
|  |  | Custos directos |  |  | 4223.76 |
